# Projecte de Piscina Municipal de Rodonyà (Alt Camp)

- Propietat de l'arxiu: RIB Spain
- Format: FIEBDC-3/2016
- Programa: Presto 18.04
- Tipus: pressupost
- Data dels preus: 04/01/2017
- Divisa: EUR
Import: 179061.65

## 01 ENDERROCS I MOVIMENTS DE TERRES
Import: 30002.33

**E22113C2I1** m2 Neteja+esbrossada terreny,retro.,+càrr.mec.s/camió (31/01/2017)
990 m2 × 2.23 = 2207.70
Neteja i esbrossada del terreny realitzada amb retroexcavadora i càrrega mecànica sobre camió. Inclou part proporcional d'arrencada d'arbres existents

| Codi | Ut | Descripció | Rendiment | Preu | Import |
|---|---|---|---|---|---|
| C1313330 | h | Retroexcavadora s/pneumàtics 8-10t (maquinària; 31/01/2017) | 0.039 | 57.21 | 2.23 |
|  |  | Total |  |  | 2.23 |

**F2214824I1** m3 Excavació p/rebaix,roca rc.baixa(5-25MPa),pala excav.+martell,+càrr.indir. s/camió (31/01/2017)
767 m3 × 15.98 = 12256.66
Excavació per a rebaix en tot tipus de terreny segons estudi geotècnic, realitzada amb pala retroexcavadora amb martell trencador i càrrega indirecta sobre camió

| Codi | Ut | Descripció | Rendiment | Preu | Import |
|---|---|---|---|---|---|
| C1102341 | h | Pala excavadora giratoria s/pneumàtics 15-20t,+martell trenc. (maquinària; 01/02/2017) | 0.1 | 109.53 | 10.95 |
| C1311440 | h | Pala carregadora s/pneumàtics 15-20t (maquinària; 31/01/2017) | 0.05 | 100.59 | 5.03 |
|  |  | Total |  |  | 15.98 |

| Amidament | Uts. | Alt | Parcial |
|---|---|---|---|
| Retirada terres vegetals | -990 | 0.2 | -198.00 |
|  | 965 |  | 965.00 |
| Total |  |  | 767 |

**F227T00F** m2 Repàs+picon.caixa paviment,95%PM (31/01/2017)
830.55 m2 × 1.49 = 1237.52
Repàs i piconatge de caixa de paviment, amb compactació del 95% PM

| Codi | Ut | Descripció | Rendiment | Preu | Import |
|---|---|---|---|---|---|
| C1331100 | h | Motoanivelladora petita (maquinària; 31/01/2017) | 0.01 | 66.48 | 0.66 |
| C13350C0 | h | Corró vibratori autopropulsat,12-14t (maquinària; 31/01/2017) | 0.011 | 75.75 | 0.83 |
|  |  | Total |  |  | 1.49 |

| Amidament | Uts. | Parcial |
|---|---|---|
| Paviment porós | 280.65 | 280.65 |
| Paviment a l'àcid | 353.9 | 353.90 |
| vas piscina gran | 140 | 140.00 |
| vas piscina clapoteig | 56 | 56.00 |
| Total |  | 830.55 |

**K12GI001** u Retirada de bàculs d'iluminació existents i conservació per posterior reubicació
3 u × 126.43 = 379.29
Retirada d'actuals bàculs d'il.luminació exterior de pista de futbol sala per modificació de vorera existent. Enmagatzematge i conservació per futura reinstal.lació dels bàculs

| Codi | Ut | Descripció | Rendiment | Preu | Import |
|---|---|---|---|---|---|
| A0140000 | h | Manobre (mà d'obra; 01/02/2017) | 2 | 18.82 | 37.64 |
| A012H000 | h | Oficial 1a electricista (mà d'obra; 06/02/2019) | 2 | 23.33 | 46.66 |
| A013H000 | h | Ajudant electricista (mà d'obra; 06/02/2019) | 2 | 20.13 | 40.26 |
| A%AUX0010150 | % | Despeses auxiliars mà d'obra | 1.5 % | 124.56 | 1.87 |
|  |  | Total |  |  | 126.43 |

**G2135323** m3 Enderroc mur cont. form.arm.,compres.,càrrega man/mec.
0.4 m3 × 51.98 = 20.79
Enderroc de mur de contenció de formigó armat, amb compressor i càrrega manual i mecànica de runa sobre camió

| Codi | Ut | Descripció | Rendiment | Preu | Import |
|---|---|---|---|---|---|
| A0125000 | h | Oficial 1a soldador (mà d'obra; 01/02/2017) | 0.4 | 22.96 | 9.18 |
| A0140000 | h | Manobre | 0.5 | 18.82 | 9.41 |
| A0150000 | h | Manobre especialista (mà d'obra; 01/02/2017) | 0.8 | 19.92 | 15.94 |
| C1101200 | h | Compressor+dos martells pneumàtics (maquinària; 31/01/2017) | 0.4 | 17.59 | 7.04 |
| C1313330 | h | Retroexcavadora s/pneumàtics 8-10t | 0.121 | 57.21 | 6.92 |
| C200S000 | h | Equip tall oxiacetilènic (maquinària; 31/01/2017) | 0.4 | 7.43 | 2.97 |
| A%AUX0010150 | % | Despeses auxiliars mà d'obra | 1.5 % | 34.53 | 0.52 |
|  |  | Total |  |  | 51.98 |

| Amidament | Uts. | Ample | Parcial |
|---|---|---|---|
| Obertura accés | 2 | 0.2 | 0.40 |
| Total |  |  | 0.4 |

**K2192913** m2 Enderroc solera form.lleug.armat,<= 15cm,compres.,càrrega manual
62 m2 × 10.62 = 658.44
Enderroc de solera de formigó lleugerament armat, de fins a 15 cm de gruix, amb compressor i càrrega manual de runa sobre camió o contenidor

| Codi | Ut | Descripció | Rendiment | Preu | Import |
|---|---|---|---|---|---|
| A0140000 | h | Manobre | 0.1 | 18.82 | 1.88 |
| A0150000 | h | Manobre especialista | 0.3 | 19.92 | 5.98 |
| C1101200 | h | Compressor+dos martells pneumàtics | 0.15 | 17.59 | 2.64 |
| A%AUX0010150 | % | Despeses auxiliars mà d'obra | 1.5 % | 7.86 | 0.12 |
|  |  | Total |  |  | 10.62 |

| Amidament | Uts. | Parcial |
|---|---|---|
| Antiga vorera | 62 | 62.00 |
| Total |  | 62 |

**E222162AI** m3 Excav.rasa/pou,tot tipus de terreny, retro.,+càrr.mec.s/camió (21/01/2019)
10.68 m3 × 17 = 181.56
Excavació de rasa i pou en tot tipus de terreny segons estudi geotècnic, realitzada amb pala retroexcavadora amb martell trencador i càrrega mecànica sobre camió

| Codi | Ut | Descripció | Rendiment | Preu | Import |
|---|---|---|---|---|---|
| C1102331 | h | Pala excavadora giratoria s/pneumàtics 9-14t,+martell trenc. (maquinària; 21/01/2019) | 0.2 | 85.01 | 17.00 |
|  |  | Total |  |  | 17 |

| Amidament | Uts. | Llarg | Ample | Alt | Parcial |
|---|---|---|---|---|---|
| Formació de taló per valla tancament |  | 112.6 | 0.3 | 0.2 | 6.76 |
| Formació de sabata per tanca d'accés |  | 1.35 | 0.6 | 0.6 | 0.49 |
| Pous bàculs | 1 | 0.6 | 0.8 | 0.8 | 0.38 |
| Pous dutxes | 3 | 0.6 | 0.6 | 0.6 | 0.65 |
| Pous papereres | 2 | 0.6 | 0.6 | 0.6 | 0.43 |
| Pous columnes | 3 | 0.8 | 0.6 | 0.6 | 0.86 |
| Pou porta | 2 | 0.5 | 0.5 | 0.5 | 0.25 |
| Pous columnes | 3 | 0.8 | 0.6 | 0.6 | 0.86 |
| Total |  |  |  |  | 10.68 |

**E222B632I1** m3 Excav. rasa instal.,h<=1m,tot tipus de terreny,retro.,+terres deix.vora (21/01/2019)
89.68 m3 × 15.3 = 1372.10
Excavació de rasa per a pas d'instal·lacions fins a 1 m de fondària, en tot tipus de terreny segons estudi geotècnic, realitzada amb pala retroexcavadora amb martell trencador i amb les terres deixades a la vora

| Codi | Ut | Descripció | Rendiment | Preu | Import |
|---|---|---|---|---|---|
| C1102331 | h | Pala excavadora giratoria s/pneumàtics 9-14t,+martell trenc. | 0.18 | 85.01 | 15.30 |
|  |  | Total |  |  | 15.3 |

| Amidament | Llarg | Ample | Alt | Parcial |
|---|---|---|---|---|
| Hidràulica piscina gran | 45.5 | 0.6 | 1 | 27.30 |
| Hidràulica piscina petita | 25.3 | 0.6 | 1 | 15.18 |
| Interceptors platges | 46 | 0.4 | 1 | 18.40 |
| Electricitat bàculs | 62 | 0.4 | 1 | 24.80 |
| Aigua dutxes | 10 | 0.4 | 1 | 4.00 |
| Total |  |  |  | 89.68 |

**KR3P2254** m3 Terra vegetal jardineria cat.mitja,sacs 0,8m3,escamp.m.man.
51.24 m3 × 88.28 = 4523.47
Terra vegetal de jardineria de categoria mitja, amb una conductivitat elèctrica menor d'1,2 dS/m, segons NTJ 07A, subministrada en sacs de 0,8 m3 i escampada amb mitjans manuals

| Codi | Ut | Descripció | Rendiment | Preu | Import |
|---|---|---|---|---|---|
| A012P000 | h | Oficial 1a jardiner (mà d'obra; 01/02/2017) | 0.9 | 26.52 | 23.87 |
| A013P000 | h | Ajudant jardiner (mà d'obra; 01/02/2017) | 0.9 | 23.67 | 21.30 |
| BR3P2250 | m3 | Terra vegetal categoria mitja,conduct.elèctr.<1,2dS/m,sacs 0,8m3 (material) | 1.01 × 1.1 | 38.19 | 42.43 |
| A%AUX0010150 | % | Despeses auxiliars mà d'obra | 1.5 % | 45.17 | 0.68 |
|  |  | Total |  |  | 88.28 |

| Amidament | Uts. | Alt | Parcial |
|---|---|---|---|
|  | 60.8 | 0.15 | 9.12 |
|  | 60.9 | 0.15 | 9.14 |
|  | 219.87 | 0.15 | 32.98 |
| Total |  |  | 51.24 |

**E2R35035** m3 Transp.terres,instal.gestió residus,camió 7t,carreg.mec.,rec.2-5km (31/01/2017)
965 m3 × 3.66 = 3531.90
Transport de terres a instal·lació autoritzada de gestió de residus, amb camió de 7 t i temps d'espera per a la càrrega amb mitjans mecànics, amb un recorregut de més de 2 i fins a 5 km

| Codi | Ut | Descripció | Rendiment | Preu | Import |
|---|---|---|---|---|---|
| C1501700 | h | Camió transp.7 t (maquinària; 31/01/2017) | 0.1 | 36.56 | 3.66 |
|  |  | Total |  |  | 3.66 |

**E2RA7LP0** m3 Deposició controlada dipòsit autoritzat,residus terra inerts,1,6t/m3,LER 170504 (19/11/2018)
965 m3 × 3.54 = 3416.10
Deposició controlada a dipòsit autoritzat de residus de terra inerts amb una densitat 1,6 t/m3, procedents d'excavació, amb codi 170504 segons la Llista Europea de Residus (ORDEN MAM/304/2002)

| Codi | Ut | Descripció | Rendiment | Preu | Import |
|---|---|---|---|---|---|
| B2RA7LP0 | m3 | Deposició controlada dipòsit autoritzat,residus terra inerts,1,6t/m3,LER 170504 (material; 19/11/2018) | 1 | 3.54 | 3.54 |
|  |  | Total |  |  | 3.54 |

**E2R54235** m3 Transport residus,instal.gestió residus,camió 7t,càrrega mec.,rec.2-5km (31/01/2017)
9.7 m3 × 4.35 = 42.20
Transport de residus a instal·lació autoritzada de gestió de residus, amb camió de 7 t i temps d'espera per a la càrrega a màquina, amb un recorregut de més de 2 i fins a 5 km

| Codi | Ut | Descripció | Rendiment | Preu | Import |
|---|---|---|---|---|---|
| C1501700 | h | Camió transp.7 t | 0.119 | 36.56 | 4.35 |
|  |  | Total |  |  | 4.35 |

| Amidament | Uts. | Alt | Parcial |
|---|---|---|---|
| Antiga vorera | 62 | 0.15 | 9.30 |
| Obertura accés | 0.4 |  | 0.40 |
| Total |  |  | 9.7 |

**E2RA73G0** m3 Deposició controlada dipòsit autoritzat,cànon no inclòs,residus barrej. inerts,1,0t/m3,LER 170107
9.7 m3 × 18 = 174.60
Deposició controlada a dipòsit autoritzat, amb cànon sobre la deposició controlada dels residus de la construcció no inclòs, de residus barrejats inerts amb una densitat 1,0 t/m3, procedents de construcció o demolició, amb codi 170107 segons la Llista Europea de Residus (ORDEN MAM/304/2002)

| Codi | Ut | Descripció | Rendiment | Preu | Import |
|---|---|---|---|---|---|
| B2RA73G0 | t | Deposició controlada dipòsit autoritzat,cànon no inclòs,residus barrej. inerts,1,0t/m3,LER 170107 (material) | 1 | 18 | 18.00 |
|  |  | Total |  |  | 18 |

| Amidament | Uts. | Alt | Parcial |
|---|---|---|---|
| Antiga vorera | 62 | 0.15 | 9.30 |
| Obertura accés | 0.4 |  | 0.40 |
| Total |  |  | 9.7 |

## 02 FONAMENTACIONS
Import: 340.96

**E4D2DA23** m2 Muntatge+desmun.1 cara encofrat,tauler pi,p/mur rect.,encofr.2 cares,h<=3m,form.vist
1.53 m2 × 31.07 = 47.54
Muntatge i desmuntatge d'una cara d'encofrat, amb tauler de fusta de pi, per a murs de base rectilínia, encofrats a dues cares, d'alçària <= 3 m, per a deixar el formigó vist

| Codi | Ut | Descripció | Rendiment | Preu | Import |
|---|---|---|---|---|---|
| A0123000 | h | Oficial 1a encofrador (mà d'obra; 06/02/2019) | 0.577 | 22.58 | 13.03 |
| A0133000 | h | Ajudant encofrador (mà d'obra; 06/02/2019) | 0.634 | 20.15 | 12.78 |
| B0A14300 | kg | Filferro recuit de diàmetre 3 mm (material; 06/02/2019) | 0.2 | 1.25 | 0.25 |
| B0A31000 | kg | Clau acer (material; 06/02/2019) | 0.15 | 1.53 | 0.23 |
| B0D21030 | m | Tauló de fusta de pi per a 10 usos (material; 06/02/2019) | 1.496 | 0.39 | 0.58 |
| B0D31000 | m3 | Llata de fusta de pi (material; 06/02/2019) | 0.001 | 272.6 | 0.27 |
| B0D625A0 | cu | Puntal metàl·lic i telescòpic per a 3 m d'alçària i 150 usos (material; 06/02/2019) | 0.01 | 10.53 | 0.11 |
| B0D71120 | m2 | Tauler elaborat amb fusta de pi, de 22 mm de gruix, per a 5 usos (material; 06/02/2019) | 1.1 | 2.88 | 3.17 |
| A%AUX0010250 | % | Despeses auxiliars mà d'obra | 2.5 % | 25.81 | 0.65 |
|  |  | Total |  |  | 31.07 |

| Amidament | Uts. | Llarg | Alt | Parcial |
|---|---|---|---|---|
|  | 1 | 0.35 | 0.5 | 0.18 |
|  | 2 | 1.35 | 0.5 | 1.35 |
| Total |  |  |  | 1.53 |

**E45218B3** m3 Formigó p/mur, HA-25/P/10/IIa,cubilot
0.2 m3 × 105.86 = 21.17
Formigó per a mur, HA-25/P/10/IIa, de consistència plàstica i grandària màxima del granulat 10 mm, abocat de forma manual

| Codi | Ut | Descripció | Rendiment | Preu | Import |
|---|---|---|---|---|---|
| A0122000 | h | Oficial 1a paleta (mà d'obra; 01/02/2017) | 0.252 | 22.58 | 5.69 |
| A0140000 | h | Manobre | 1.008 | 18.82 | 18.97 |
| B065760C | m3 | Formigó HA-25/P/10/IIa de consistència plàstica, grandària màxima del granulat 10 mm, amb >= 275 kg/m3 de ciment, apte per a classe d'exposició IIa (material; 06/02/2019) | 1.05 | 76.74 | 80.58 |
| A%AUX0010250 | % | Despeses auxiliars mà d'obra | 2.5 % | 24.66 | 0.62 |
|  |  | Total |  |  | 105.86 |

| Amidament | Llarg | Ample | Alt | Parcial |
|---|---|---|---|---|
|  | 1.35 | 0.3 | 0.5 | 0.20 |
| Total |  |  |  | 0.2 |

**E31522J1** m3 Formigó rasa/pou fonament,HA-25/F/20/IIa,camió
3.06 m3 × 88.97 = 272.25
Formigó per a rases i pous de fonaments, HA-25/F/20/IIa, de consistència fluïda i grandària màxima del granulat 20 mm, abocat des de camió

| Codi | Ut | Descripció | Rendiment | Preu | Import |
|---|---|---|---|---|---|
| A0140000 | h | Manobre | 0.25 | 18.82 | 4.71 |
| B065960A | m3 | Formigó HA-25/F/20/IIa,>=275kg/m3 ciment (material; 19/11/2018) | 1.1 | 76.54 | 84.19 |
| A%AUX0010150 | % | Despeses auxiliars mà d'obra | 1.5 % | 4.71 | 0.07 |
|  |  | Total |  |  | 88.97 |

| Amidament | Uts. | Llarg | Ample | Alt | Parcial |
|---|---|---|---|---|---|
| Daus per dutxes | 3 | 0.8 | 0.6 | 0.6 | 0.86 |
| Daus per columnes | 3 | 0.6 | 0.6 | 0.6 | 0.65 |
| Daus per bàculs | 1 | 0.6 | 0.8 | 0.8 | 0.38 |
| Daus per papereres | 2 | 0.6 | 0.6 | 0.6 | 0.43 |
| Daus per porta | 2 | 0.5 | 0.5 | 0.5 | 0.25 |
| Fonaments de mur de tanca d'accés |  | 1.35 | 0.6 | 0.6 | 0.49 |
| Total |  |  |  |  | 3.06 |

## 03 SANEJAMENT (17/12/2010)
Import: 7072.26

**FFA1E485** m Tub PVC,DN=110mm,PN=10bar,unió elàst.UNE-EN 1452-2,dific.mitjà,col.fons rasa (17/12/2010)
87.25 m × 28.38 = 2476.16
Tub de PVC de 110 mm de diàmetre nominal exterior, de 10 bar de pressió nominal, unió elàstica amb anella elastomèrica d'estanquitat, segons la norma UNE-EN 1452-2, amb grau de dificultat mitjà i col·locat dins del forjat sanitari o al fons de la rasa

| Codi | Ut | Descripció | Rendiment | Preu | Import |
|---|---|---|---|---|---|
| A012M000 | h | Oficial 1a muntador (mà d'obra; 01/02/2017) | 0.29 | 23.33 | 6.77 |
| A013M000 | h | Ajudant muntador (mà d'obra; 01/02/2017) | 0.29 | 20.15 | 5.84 |
| BFA1E480 | m | Tub PVC,DN=110mm,PN=10bar,p/unió elàst.,UNE-EN 1452-2 (material; 17/12/2010) | 1.02 × 1 | 4.09 | 4.17 |
| BFWA1E80 | u | Accessori p/tub PVC-U pres.DN=110mm,p/unió anella elastom. (material; 17/12/2010) | 0.3 | 36.1 | 10.83 |
| BFYA1E80 | u | Pp.p/tub PVC-U pres.,D=110mm,unió elàst. (material; 17/12/2010) | 1 | 0.58 | 0.58 |
| A%AUX0010150 | % | Despeses auxiliars mà d'obra | 1.5 % | 12.61 | 0.19 |
|  |  | Total |  |  | 28.38 |

| Amidament | Uts. | Llarg | Parcial |
|---|---|---|---|
| Recollida aigues platges | 1 | 87.25 | 87.25 |
| Total |  |  | 87.25 |

**EUULM132** m Canal M100V + rejilla IP100KCA ac. inox., sin cancela, + tornillos TXNPC870 (01/02/2017)
46.66 m × 82.78 = 3862.51
ML completo compuesto por 1 Ud. de canal de Hormigón Polímero tipo ULMA, para recogida de aguas pluviales, modelo M100V, ancho exterior 155mm, ancho interior 100mm y altura exterior 80mm. 1 Ud. de rejilla de Ac. Inoxidable Perforada, modelo IP100KCA, con clase de carga A-15, según Norma EN-1433 . Sistema de fijación canal - rejilla mediante 2 tornillos por ML.

| Codi | Ut | Descripció | Rendiment | Preu | Import |
|---|---|---|---|---|---|
| BPULM132 | u | M100V+IP100KCA (material; 15/11/2017) | 1 | 53.417 | 53.42 |
| A0121000 | h | Oficial 1a (mà d'obra; 01/02/2017) | 0.42 | 22.58 | 9.48 |
| A0140000 | h | Manobre | 0.42 | 18.82 | 7.90 |
| DUULMD02 | m³ | Excavació i compactat (amb mitjans mecànics) (material; 01/02/2017) | 0.064 | 15.75 | 1.01 |
| BPGENP01.1381 | m³ | Form.H-200 ár.rodat 8 mm. cent. (material; 15/11/2017) | 0.056 | 84.46 | 4.73 |
| %ULMD13 | % | M. Auxiliars i p.p. petits elements (15/11/2017) | 3 % | 76.54 | 2.30 |
| %ULMD14 | % | Pèrdues en material i temps (15/11/2017) | 5 % | 78.84 | 3.94 |
|  |  | Total |  |  | 82.78 |

| Amidament | Uts. | Llarg | Parcial |
|---|---|---|---|
| Interceptors platges | 1 | 30.29 | 30.29 |
| Interceptors platges | 1 | 16.37 | 16.37 |
| Total |  |  | 46.66 |

**E5ZH4DK4i** u Pericó 30x30x50 inclosa tapa de registre d'acer inoxidable i formigó porós
9 u × 81.51 = 733.59
Pericó de pas i tapa registrable, de 30x30x50 cm de mides interiors, amb paret de 15 cm de gruix de maó calat de 290x140x100 mm, arrebossada i lliscada per dins amb morter 1:2:10, sobre solera de formigó en massa de 10 cm i amb tapa de formigó porós amb marc d'acer inoxidable

| Codi | Ut | Descripció | Rendiment | Preu | Import |
|---|---|---|---|---|---|
| A0122000 | h | Oficial 1a paleta | 0.65 | 22.58 | 14.68 |
| A0140000 | h | Manobre | 0.325 | 18.82 | 6.12 |
| BD514DK1i | u | Pericó 30x30x50 inclosa tapa de registre d'acer inoxidable i formigó porós (material; 06/02/2019) | 1 | 60.4 | 60.40 |
| A%AUX0010150 | % | Despeses auxiliars mà d'obra | 1.5 % | 20.80 | 0.31 |
|  |  | Total |  |  | 81.51 |

| Amidament | Uts. | Parcial |
|---|---|---|
| Platges | 9 | 9.00 |
| Total |  | 9 |

## 08 REVESTIMENTS I PINTURA (19/12/2016)
Import: 1319.55

**E81131E1** m2 Arrebossat reglejat,vert.int.,h<3m,morter ciment 1:4,deixat de regle
5 m2 × 15.47 = 77.35
Arrebossat reglejat sobre parament vertical interior, a 3,00 m d'alçària, com a màxim, amb morter de ciment 1:4, deixat de regle.

| Codi | Ut | Descripció | Rendiment | Preu | Import |
|---|---|---|---|---|---|
| A0122000 | h | Oficial 1a paleta | 0.42 | 22.58 | 9.48 |
| A0140000 | h | Manobre | 0.21 | 18.82 | 3.95 |
| D0701821 | m3 | Morter ciment pòrtland+fill.calc. CEM II/B-L,sorra ,380kg/m3 ciment,1:4,10N/mm2,elab.a obra, (material) | 1.08 × 0.018 | 87.44 | 1.70 |
| A%AUX0010250 | % | Despeses auxiliars mà d'obra | 2.5 % | 13.43 | 0.34 |
|  |  | Total |  |  | 15.47 |

| Amidament | Uts. | Parcial |
|---|---|---|
| Reparació de modificació porta accés | 5 | 5.00 |
| Total |  | 5 |

**E8406PC07** m2 Suministre i colocacio de cel-ras de xapa d'alumini blanc mate (19/12/2016)
17.6 m2 × 47 = 827.20
Subministre i colocacio de celras registrable de xapa d'alumini blanc mate, Lamel·les de 25 cm d'ample fins i tot remat perimetral amb forma de z .

| Amidament | Uts. | Parcial |
|---|---|---|
| Porxo 1 | 10.8 | 10.80 |
| Porxo 2 | 6.8 | 6.80 |
| Total |  | 17.6 |

**E898D240** m2 Pintat vert. ext. ciment,+pintura plàstica llis,1fons+2acab.
17.16 m2 × 4.95 = 84.94
Pintat de parament vertical exterior de ciment, amb pintura plàstica amb acabat llis, amb una capa de fons, diluïda, i dues d'acabat

| Codi | Ut | Descripció | Rendiment | Preu | Import |
|---|---|---|---|---|---|
| A012D000 | h | Oficial 1a pintor (mà d'obra; 01/02/2017) | 0.1 | 22.58 | 2.26 |
| A013D000 | h | Ajudant pintor (mà d'obra; 01/02/2017) | 0.01 | 20.15 | 0.20 |
| B89ZPE00 | kg | Pintura plàstica,p/ext. (material) | 1.02 × 0.54 | 4.45 | 2.45 |
| A%AUX0010150 | % | Despeses auxiliars mà d'obra | 1.5 % | 2.46 | 0.04 |
|  |  | Total |  |  | 4.95 |

| Amidament | Llarg | Alt | Parcial |
|---|---|---|---|
| Pintat mur de formigó tancament zona accés | 14.3 | 1.2 | 17.16 |
| Total |  |  | 17.16 |

**E89BBBH0** m2 Pint.reix.acer,esmalt sint.,1capa imprimació antioxidant,2capes acabat
23.9 m2 × 13.81 = 330.06
Pintat de reixa d'acer amb malla, amb esmalt sintètic, una capa d'imprimació antioxidant i dues capes d'acabat

| Codi | Ut | Descripció | Rendiment | Preu | Import |
|---|---|---|---|---|---|
| A012D000 | h | Oficial 1a pintor | 0.39 | 22.58 | 8.81 |
| A013D000 | h | Ajudant pintor | 0.05 | 20.15 | 1.01 |
| B89ZB000 | kg | Esmalt sintètic (material) | 1.02 × 0.25 | 10.5 | 2.68 |
| B8ZAA000 | kg | Imprimació antioxidant (material) | 1.02 × 0.1 | 11.41 | 1.16 |
| A%AUX0010150 | % | Despeses auxiliars mà d'obra | 1.5 % | 9.82 | 0.15 |
|  |  | Total |  |  | 13.81 |

| Amidament | Llarg | Alt | Parcial |
|---|---|---|---|
| Porta d'accès | 2.4 | 2 | 4.80 |
| Tanca d'accès i rètol | 10.72 | 1.3 | 13.94 |
| Tanca d'accès | 3.97 | 1.3 | 5.16 |
| Total |  |  | 23.9 |

## 09 PAVIMENTS (28/12/2011)
Import: 42790.98

**F921201J** m3 Subbase tot-u art.,estesa+picon.98%PM
126.91 m3 × 28.06 = 3561.09
Subbase de tot-u artificial, amb estesa i piconatge del material al 98% del PM

| Codi | Ut | Descripció | Rendiment | Preu | Import |
|---|---|---|---|---|---|
| A0140000 | h | Manobre | 0.05 | 18.82 | 0.94 |
| B0111000 | m3 | Aigua (material) | 0.05 | 1.67 | 0.08 |
| B0372000 | m3 | Tot-u artificial (material; 19/11/2018) | 1.15 × 1 | 17.79 | 20.46 |
| C1331100 | h | Motoanivelladora petita | 0.035 | 66.48 | 2.33 |
| C13350C0 | h | Corró vibratori autopropulsat,12-14t | 0.04 | 75.75 | 3.03 |
| C1502E00 | h | Camió cisterna 8m3 (maquinària; 31/01/2017) | 0.025 | 48.23 | 1.21 |
| A%AUX0010150 | % | Despeses auxiliars mà d'obra | 1.5 % | 0.94 | 0.01 |
|  |  | Total |  |  | 28.06 |

| Amidament | Uts. | Alt | Parcial |
|---|---|---|---|
| Paviment de formigó tractat a l'àcid | 353.9 | 0.2 | 70.78 |
| Paviment de formigó porós | 280.65 | 0.2 | 56.13 |
| Total |  |  | 126.91 |

**E9234B35I** m2 Subbase,grava pedrera pedra calc.,g=15cm,grandària 30-50mm,estesa+picon.
298.25 m2 × 8.45 = 2520.21
Subbase de grava de pedrera de pedra calcària de 15 cm de gruix mig i, grandària màxima de 30 a 50 mm, amb estesa i piconatge del material

| Codi | Ut | Descripció | Rendiment | Preu | Import |
|---|---|---|---|---|---|
| A0140000 | h | Manobre | 0.05 | 18.82 | 0.94 |
| A0150000 | h | Manobre especialista | 0.1 | 19.92 | 1.99 |
| B0331400 | t | Grava pedra calc.30-50mm (material; 19/11/2018) | 0.275 | 18.31 | 5.04 |
| C133A030 | h | Compactador duplex manual,700 kg (maquinària; 31/01/2017) | 0.05 | 8.87 | 0.44 |
| A%AUX0010150 | % | Despeses auxiliars mà d'obra | 1.5 % | 2.93 | 0.04 |
|  |  | Total |  |  | 8.45 |

| Amidament | Uts. | Parcial |
|---|---|---|
| Formigó porós | 280.65 | 280.65 |
| Porxo 1 | 10.8 | 10.80 |
| Porxo 2 | 6.8 | 6.80 |
| Total |  | 298.25 |

**E9G3BG56** m2 Paviment form.+fibres HAF-30/A-2.5-2/F/12-60/IIIa+E,g=15cm,f.acer=20-25kg/m3,remol.mec.
280.65 m2 × 24.08 = 6758.05
Paviment de formigó amb fibres HAF-30/A-2.5-2/F/12-60/IIIa+E, de 15 cm de gruix, amb un contingut en fibres d'acer entre 20 i 25 kg/m3, grandària màxima del granulat 12 mm, acabat amb remolinat mecànic

| Codi | Ut | Descripció | Rendiment | Preu | Import |
|---|---|---|---|---|---|
| A0122000 | h | Oficial 1a paleta | 0.15 | 22.58 | 3.39 |
| A0140000 | h | Manobre | 0.22 | 18.82 | 4.14 |
| B06QCH6A | m3 | Formigó amb fibres HAF-30/A-2.5-2/F/12-60/IIIa+E, grandària màxima del granulat 12 mm, amb >= 300 kg/m3 de ciment i entre 20 i 25 kg/m3 de fibres d'acer conformades als extrems, apte per a classe d'exposició IIIa+E (material; 19/11/2018) | 0.158 | 101.56 | 16.05 |
| C2003000 | h | Remolinador mecànic (maquinària; 31/01/2017) | 0.05 | 5.38 | 0.27 |
| C2005000 | h | Regle vibratori (maquinària; 31/01/2017) | 0.024 | 4.96 | 0.12 |
| A%AUX0010150 | % | Despeses auxiliars mà d'obra | 1.5 % | 7.53 | 0.11 |
|  |  | Total |  |  | 24.08 |

| Amidament | Uts. | Parcial |
|---|---|---|
| Pendents formigó porós | 280.65 | 280.65 |
| Total |  | 280.65 |

**F9G8CDAS** m2 Paviment form.+addit. p/pav.continu,g=15cm,+fibr.sint.,escamp.camió,reglejat,acab.tract.desactivant
353.9 m2 × 27.82 = 9845.50
Paviment de formigó amb additiu, per a paviment continu, de 15 cm, de gruix, amb fibres sintètiques, escampat des de camió, reglejat, acabat superficial amb tractament desactivant

| Codi | Ut | Descripció | Rendiment | Preu | Import |
|---|---|---|---|---|---|
| A012N000 | h | Oficial 1a d'obra pública (mà d'obra; 01/02/2017) | 0.15 | 22.58 | 3.39 |
| A0140000 | h | Manobre | 0.22 | 18.82 | 4.14 |
| B08AD00F | l | Producte p/tract.desactivant superf.formigó (material) | 0.25 | 8.93 | 2.23 |
| B9G8C0AS | m3 | Form.+addit.,p/pav.continu+fibr.sint. (material) | 1.05 × 0.15 | 111.5 | 17.56 |
| C2003000 | h | Remolinador mecànic | 0.05 | 5.38 | 0.27 |
| C2005000 | h | Regle vibratori | 0.024 | 4.96 | 0.12 |
| A%AUX0010150 | % | Despeses auxiliars mà d'obra | 1.5 % | 7.53 | 0.11 |
|  |  | Total |  |  | 27.82 |

**E7B111A0** m2 Geotèxtil feltre PP no teix. lligat mecàn.,100-110g/m2,s/adh.
932.8 m2 × 2.4 = 2238.72
Geotèxtil format per feltre de polipropilè no teixit lligat mecànicament de 100 a 110 g/m2, col·locat sense adherir

| Codi | Ut | Descripció | Rendiment | Preu | Import |
|---|---|---|---|---|---|
| A0127000 | h | Oficial 1a col·locador (mà d'obra; 01/02/2017) | 0.04 | 22.58 | 0.90 |
| A0137000 | h | Ajudant col·locador (mà d'obra; 01/02/2017) | 0.02 | 20.15 | 0.40 |
| B7B111A0 | m2 | Geotèxtil feltre PP no teix.lligat mecàn.,100-110g/m2 (material; 19/11/2018) | 1.1 × 1 | 0.98 | 1.08 |
| A%AUX0010150 | % | Despeses auxiliars mà d'obra | 1.5 % | 1.30 | 0.02 |
|  |  | Total |  |  | 2.4 |

| Amidament | Uts. | Parcial |
|---|---|---|
| Formigó porós | 280.65 | 280.65 |
| Formigó porós | 280.65 | 280.65 |
| Formigó a l'àcid | 353.9 | 353.90 |
| Porxo 1 | 10.8 | 10.80 |
| Porxo 2 | 6.8 | 6.80 |
| Total |  | 932.8 |

**E9DC1M3B** m2 Paviment int.raj.gres porcell.premsat,s/esmaltar antillis.,rectang/quadr. preu alt,16-25 p/m2,adhes.rajola C2,beurada CG2
17.6 m2 × 44.67 = 786.19
Paviment interior, de rajola de gres porcellànic premsat sense esmaltar antilliscant, grup BIa (UNE-EN 14411), de forma rectangular o quadrada, preu alt, de 16 a 25 peces/m2, col·locades amb adhesiu per a rajola ceràmica C2 (UNE-EN 12004) i rejuntat amb beurada CG2 (UNE-EN 13888)

| Codi | Ut | Descripció | Rendiment | Preu | Import |
|---|---|---|---|---|---|
| A0127000 | h | Oficial 1a col·locador | 0.5 | 22.58 | 11.29 |
| A0137000 | h | Ajudant col·locador | 0.2 | 20.15 | 4.03 |
| A0140000 | h | Manobre | 0.03 | 18.82 | 0.56 |
| B05A2203 | kg | Beurada p/ceràmica CG2 (UNE-EN 13888),color (material) | 1.5 × 0.95 | 0.82 | 1.17 |
| B0711020 | kg | Adhesiu cimentós C2 (UNE-EN 12004) (material; 19/11/2018) | 1.05 × 6.67 | 0.69 | 4.83 |
| B0FHA172 | m2 | Rajola gres porcell.premsat s/esmaltar antillis.,rectang/quadr. 16-25 peces/m2,preu alt (material) | 1.02 × 1 | 22.11 | 22.55 |
| A%AUX0010150 | % | Despeses auxiliars mà d'obra | 1.5 % | 15.88 | 0.24 |
|  |  | Total |  |  | 44.67 |

| Amidament | Llarg | Parcial |
|---|---|---|
| Porxo 1 | 10.8 | 10.80 |
| Porxo 2 | 6.8 | 6.80 |
| Total |  | 17.6 |

**E9GZA564** m Tall junt pavim.form. ampl.=6-8mm,h>=6cm
115.25 m × 6.62 = 762.96
Tall amb serra de disc en paviment de formigó per a formació de junt de retracció de 6 a 8 mm d'amplària i fondària >= 6 cm

| Codi | Ut | Descripció | Rendiment | Preu | Import |
|---|---|---|---|---|---|
| A0150000 | h | Manobre especialista | 0.22 | 19.92 | 4.38 |
| C170H000 | h | Màquina tallajunts disc diamant p/paviment (maquinària; 31/01/2017) | 0.22 | 9.86 | 2.17 |
| A%AUX0010150 | % | Despeses auxiliars mà d'obra | 1.5 % | 4.38 | 0.07 |
|  |  | Total |  |  | 6.62 |

**E7J5129A** m Segellat junt obra,20mmx10mm,massilla poliuretà monocomp.,pist.man.imp.esp.
115.25 m × 5.5 = 633.88
Segellat de junt entre materials d'obra de 20 mm d'amplària i 10 mm de fondària, amb massilla de poliuretà monocomponent, aplicada amb pistola manual, prèvia imprimació específica

| Codi | Ut | Descripció | Rendiment | Preu | Import |
|---|---|---|---|---|---|
| A0127000 | h | Oficial 1a col·locador | 0.12 | 22.58 | 2.71 |
| B7J50090 | dm3 | Massilla segell.,poliuretà monocomp. (material) | 1.05 × 0.21 | 11.43 | 2.52 |
| B7JZ1090 | dm3 | Imprim.prèv.segellats massilla poliuretà monocomp. (material) | 1.05 × 0.008 | 27.1 | 0.23 |
| A%AUX0010150 | % | Despeses auxiliars mà d'obra | 1.5 % | 2.71 | 0.04 |
|  |  | Total |  |  | 5.5 |

**E9U3ISGP** m Subministrament i col. de sòcol de gres porcel·lànic, de 10 cm d'alçària (28/12/2011)
14.4 m × 27.07 = 389.81
Subministrament i col·locació de sòcol de rajola de gres porcelanic , de 10 cm d'alçària, col.locat amb morter adhesiu TECNOFLEX i rejuntat amb morter juntatec

| Codi | Ut | Descripció | Rendiment | Preu | Import |
|---|---|---|---|---|---|
| A0127000 | h | Oficial 1a col·locador | 0.2 | 22.58 | 4.52 |
| A0137000 | h | Ajudant col·locador | 0.2 | 20.15 | 4.03 |
| B9U341A0I | m | Sòcol de gres porcelanic, de 10 cm d'alçària (material; 19/12/2016) | 1.02 × 1 | 15 | 15.30 |
| B071I0T0 | kg | Adhesiu cimentós tipus TECNOFLEX gris o equivalent. (material; 28/12/2011) | 1.03 × 5.5 | 0.54 | 3.06 |
| B05A2103 | kg | Beurada p/ceràmica CG1 (UNE-EN 13888),color (material) | 1.5 × 0.067 | 0.31 | 0.03 |
| A%AUX0010150 | % | Despeses auxiliars mà d'obra | 1.5 % | 8.55 | 0.13 |
|  |  | Total |  |  | 27.07 |

| Amidament | Llarg | Parcial |
|---|---|---|
| Porxo 1 | 7 | 7.00 |
| Porxo 2 | 7.4 | 7.40 |
| Total |  | 14.4 |

**E9GN0F2Ei** m2 Pavim. continu form.porós,g=50mm,poros.=20%,permeab.=3m3/m2/h,col.capa unif.+extesa,reglejat,curat
300.66 m2 × 50.87 = 15294.57
Paviment continu de formigó porós de 50 mm de gruix, amb una porositat de 20 % i una permeabilitat de 3 m3/m2/h, col·locat en capa uniforme, inclòs extesa, reglejat i curat

| Codi | Ut | Descripció | Rendiment | Preu | Import |
|---|---|---|---|---|---|
| A0127000 | h | Oficial 1a col·locador | 0.8 | 22.58 | 18.06 |
| A0140000 | h | Manobre | 0.8 | 18.82 | 15.06 |
| B06RF2A3i | m3 | Form.porós consist.fluïda,GMG=12mm,poros.=20%,Rd=>45,(cl.3) (material; 06/02/2019) | 0.05 | 345 | 17.25 |
| A%AUX0010150 | % | Despeses auxiliars mà d'obra | 1.5 % | 33.12 | 0.50 |
|  |  | Total |  |  | 50.87 |

| Amidament | Uts. | Parcial |
|---|---|---|
| * | 20 | 20.00 |
|  | 119.36 | 119.36 |
|  | 161.3 | 161.30 |
| Total |  | 300.66 |

## 10 SERRALLERIA I TANCAMENTS METÀL·LICS (03/01/2013)
Import: 18414.52

**EB120001I** ud Porta d'acer, col.locada (19/11/2018)
1 ud × 1515.3 = 1515.30
Porta d'acer batent d'una fulla per a pintar, amb estructura de tub 60x60x4mm i barrots amb rodons diàmetre 16 mm col.locats cada 100mm i platina de 60x10mm, de 2000x2000 mm de mides totals amb pany i clau i ancorada a estructura d'acer de 100x100x5 mm inclosos fonaments, tot segons detalls.

**EB120002I** ml Tanca d'acer, col.locada (19/11/2018)
14.69 ml × 170.45 = 2503.91
Tanca d'acer per a pintar, amb estructura de tub 60x60x4mm i barrots amb rodons diàmetre 16 mm col.locats cada 100mm i platina de 60x10mm, de 1290 mm d'alçada ancorada a mur de formigó amb montants d'acer de 60x60x4 mm inclosa encastament a mur, tot segons detalls.

| Amidament | Llarg | Parcial |
|---|---|---|
|  | 10.72 | 10.72 |
|  | 3.97 | 3.97 |
| Total |  | 14.69 |

**EB120003I** ud Rètol d'acer, col.locat (19/11/2018)
1 ud × 1025 = 1025.00
Rètol d'acer per a pintar, amb lletres tallades al làser sobre planxa de 10 mm soldada a tanca d'acer, tot segons detalls.

**EB3RI0T2** u Porta corredissa CLASSIC de RIVISA. Tipus T2 (19/11/2018)
1 u × 1836.26 = 1836.26
Subministrament, muntatge i col·locació de porta metàl·lica corredissa model CLASSIC de RIVISA o equivalent, de 3.00m d'amplada i 2m d'alçada, d'una fulla, formada per marc de perfils metàl·lics rectangulars i malla electrosoldada de 300x50mm de Ø6mm els rodons horitzontals i Ø5mm els verticals , pont guia amb ajustament lateral i columna de tancament, rodes amb coixinets de fricció, carril de rodament i pany. Tor amb acabat galvanitzat en calent tipus Z-275 i plastificat Protecline blanc. Tipus T2.

**EB3RI0T3** m Tanca CLASSIC de RIVISA. Tipus T3
96.75 m × 87.4 = 8455.95
Subministrament, muntatge i col·locació de tanca metàl·lica model CLASSIC de RIVISA o equivalent, de 2m d'alçada, formada per perfils horitzontals de 40x40x1.5mm o verticals de 30x30x1.5mm galvanitzats i malla electrosoldada de 300x50mm de Ø6mm els rodons horitzontals i Ø5mm els verticals galvanitzat en Zn 40-80 g/m². Postes de Ø60x2mm cada 2,835m i abraçaderes metàl.liques de xapa SZ d'1.5mm de gruix i tornilleria indesmuntable de seguretat. Tor amb acabat galvanitzat en calent tipus SZ-275 i plastificat Protecline blanc. Tipus T3.

| Codi | Ut | Descripció | Rendiment | Preu | Import |
|---|---|---|---|---|---|
| A012M000 | h | Oficial 1a muntador | 0.4 | 23.33 | 9.33 |
| A013M000 | h | Ajudant muntador | 0.4 | 20.15 | 8.06 |
| TANCA2m | m | Tanca CLASSIC de RIVISA. Tipus T3 (material; 19/11/2018) | 1 | 69.75 | 69.75 |
| A%AUX0010150 | % | Despeses auxiliars mà d'obra | 1.5 % | 17.39 | 0.26 |
|  |  | Total |  |  | 87.4 |

| Amidament | Llarg | Parcial |
|---|---|---|
| Separació passadis accés | 96.75 | 96.75 |
| Total |  | 96.75 |

**EB3RI0T4** m Tanca CLASSIC de RIVISA. Tipus T4
15.85 m × 70.68 = 1120.28
Subministrament, muntatge i col·locació de tanca metàl·lica model CLASSIC de RIVISA o equivalent, de 1m d'alçada, formada per perfils horitzontals de 40x40x1.5mm o verticals de 30x30x1.5mm galvanitzats i malla electrosoldada de 300x50mm de Ø6mm els rodons horitzontals i Ø5mm els verticals galvanitzat en Zn 40-80 g/m². Postes de Ø60x2mm cada 2,835m i abraçaderes metàl.liques de xapa SZ d'1.5mm de gruix i tornilleria indesmuntable de seguretat. Tor amb acabat galvanitzat en calent tipus SZ-275 i plastificat Protecline blanc. Tipus T3.

| Codi | Ut | Descripció | Rendiment | Preu | Import |
|---|---|---|---|---|---|
| A012M000 | h | Oficial 1a muntador | 0.4 | 23.33 | 9.33 |
| A013M000 | h | Ajudant muntador | 0.4 | 20.15 | 8.06 |
| TANCA1m | m | Tanca CLASSIC de RIVISA. Tipus T4 (material; 19/11/2018) | 1 | 53.03 | 53.03 |
| A%AUX0010150 | % | Despeses auxiliars mà d'obra | 1.5 % | 17.39 | 0.26 |
|  |  | Total |  |  | 70.68 |

| Amidament | Llarg | Parcial |
|---|---|---|
| Tanca | 15.85 | 15.85 |
| Total |  | 15.85 |

**FB121AAEi** m Barana acer inox d'accès a piscina (03/01/2013)
10.6 m × 184.7 = 1957.82
Barana fabricada en acer inoxidable Aisi-316 amb acabat pulit brillant, compatible amb cloració salina, segons plànols de detall, encastada a l'obra

| Codi | Ut | Descripció | Rendiment | Preu | Import |
|---|---|---|---|---|---|
| A0122000 | h | Oficial 1a paleta | 0.3 | 22.58 | 6.774 |
| A012F000 | h | Oficial 1a manyà (mà d'obra; 01/02/2017) | 0.4 | 22.94 | 9.176 |
| A013F000 | h | Ajudant manyà (mà d'obra; 01/02/2017) | 0.2 | 20.23 | 4.046 |
| A0140000 | h | Manobre | 0.2 | 18.82 | 3.764 |
| B0710180 | t | Mort.ram paleta M7,5,sacs,(G) UNE-EN 998-2 (material; 03/01/2013) | 0.01 | 34.23 | 0.342 |
| BB121AA0 | m | Barana acer,passamà,trav.inf.,munt./100cm,brènd./12cm,h=100cm (material; 19/11/2018) | 1 | 160 | 160.000 |
| A%AUX0010250 | % | Despeses auxiliars mà d'obra | 2.5 % | 23.760 | 0.594 |
|  |  | Total |  |  | 184.7 |

| Amidament | Llarg | Parcial |
|---|---|---|
| Barana piscina gran | 10.6 | 10.60 |
| Total |  | 10.6 |

## 12 VAS PISCINA INFANTIL (07/02/2013)
Import: 14490.15

**E7B21H0L** m2 Làmina separad.polietilè g=150µm,pes=144g/m2,col.n/adh.
56 m2 × 1.32 = 73.92
Làmina separadora de polietilè de 150 µm i 144 g/m2, col·locada no adherida

| Codi | Ut | Descripció | Rendiment | Preu | Import |
|---|---|---|---|---|---|
| A0127000 | h | Oficial 1a col·locador | 0.03 | 22.58 | 0.68 |
| A0137000 | h | Ajudant col·locador | 0.015 | 20.15 | 0.30 |
| B7711H00 | m2 | Vel poliet.,g=150µm,144g/m2 (material) | 1.1 × 1 | 0.29 | 0.32 |
| A%AUX0010150 | % | Despeses auxiliars mà d'obra | 1.5 % | 0.98 | 0.01 |
|  |  | Total |  |  | 1.32 |

**E612T5AK** m2 Paret tanc.recolzada,14cm,totxana,LD,I,UNE-EN 771-1,290x140x100mm,p/revestir,col.morter 1:2:10,CEM II
5.48 m2 × 28.67 = 157.11
Paret de tancament recolzada de gruix 14 cm, de totxana, LD, categoria I, segons la norma UNE-EN 771-1, de 290x140x100 mm, per a revestir, col·locat amb morter 1:2:10 amb ciment CEM II

| Codi | Ut | Descripció | Rendiment | Preu | Import |
|---|---|---|---|---|---|
| A0122000 | h | Oficial 1a paleta | 0.616 | 22.58 | 13.91 |
| A0140000 | h | Manobre | 0.31 | 18.82 | 5.83 |
| B0FA12A0 | u | Totxana 290x140x100mm,categoria I,LD,UNE-EN 771-1 (material) | 1.02 × 30 | 0.16 | 4.90 |
| D070A4D1 | m3 | Morter mixt ciment pòrtland+fill.calc. CEM II/B-L,calç,sorra ,200kg/m3 ciment,1:2:10,2,5N/mm2,elab.a obra, (material) | 1.065 × 0.021 | 158.09 | 3.54 |
| A%AUX0010250 | % | Despeses auxiliars mà d'obra | 2.5 % | 19.74 | 0.49 |
|  |  | Total |  |  | 28.67 |

| Amidament | Uts. | Llarg | Parcial |
|---|---|---|---|
|  | 2 | 1.88 | 3.76 |
|  |  | 1.72 | 1.72 |
| Total |  |  | 5.48 |

**E9234B35I** m2 Subbase,grava pedrera pedra calc.,g=15cm,grandària 30-50mm,estesa+picon.
56 m2 × 8.45 = 473.20

**ESUPI025** m3 Formigó projectat gunitat de 15cm a 20cm de gruix sobre vas de piscina existent (19/12/2016)
7.97 m3 × 420 = 3347.40
Formació de vas de piscina monolitic amb mensula i canal de desbordament mitjançant projecció de capa de formigó gunitat, de 15cm de gruix en parets i 20cm de gruix en solera, de fraguat ràpid (HA-25/P/20/IIa) amb ciment i àrids especials, amb armadura formada per doble malla electrosoldada ME15x15 de ø8 mm, acer B 500 T 6x2,20 UNE 36092 i el repeu i reforç de cantonades i arrencades de murs amb barres corrugades d'acer B 500 S de límit elàstic >= 500 N/mm2, segons plànols de detall, sense juntes de dilatació. Elaborat, transportat i posat en obra segons la Instrucció EHE. Suplement d'encofrat perdut de paret de totxana en remats i cantonades.
Queda també inclòs: Anivellament i marcatge dels nivells i pendents amb tocs o mestres de formigó. Formació de canal de desbordament pefectament nivellada i amb la pendent necessària cap als diferents punts de desguàs. Transport i moviment vertical i horitzontal de maquinària i materials en obra. Càrrega i descàrrega dels camions. Formació de l'encofrat perdut necessàri. Neteja i preparació de la superficie suport de l'abocament. Utilització de suports homologats per a la col·locació de les malles electrosoldades i de les diferents armadures. Comprobació de la uniformitat de la pressió de l'aire i de la velocitat de projecció i regulació del contingut d'aigua. Projecció del material, mantenint la boquilla a la distància adequada, per a la formació de les diferents capes fins a aconseguir els gruix final. Detecció i reparació de bosses de sorra o aire. Protecció de la superficie de formigó projectada en front de plujes, gelades i temperatures elevades. Eliminació de residus, neteja final i retirada de runes a abocador i part proporcional de mitjans auxiliars.

| Amidament | Uts. | Llarg | Alt | Parcial |
|---|---|---|---|---|
|  |  | 35.75 | 0.2 | 7.15 |
|  | 2 | 1.88 | 0.15 | 0.56 |
|  |  | 1.72 | 0.15 | 0.26 |
| Total |  |  |  | 7.97 |

**PC020** u Subministrament i col. peça de gres amb marca de profunditat (07/02/2013)
4 u × 30.66 = 122.64
Subministrament i col. peça de gres amb marca de profunditat , deco AQP, blanc anti ref. 112

| Codi | Ut | Descripció | Rendiment | Preu | Import |
|---|---|---|---|---|---|
| A0121000 | h | Oficial 1a | 0.2 | 22.58 | 4.52 |
| A0140000 | h | Manobre | 0.15 | 18.82 | 2.82 |
| PEÇAGRES | u | Peça de gres deco AQP blanc anti ref. 122, amb marca de profunditat (material; 19/12/2016) | 1 | 22 | 22.00 |
| B071I0TFMm | kg | Adhesiu cimentós tipus TECNOCOL FLEX gris o equivalent. (material; 07/02/2013) | 1 | 0.87 | 0.87 |
| %m | % | Despeses auxiliars (19/12/2016) | 1.5 % | 30.21 | 0.45 |
|  |  | Total |  |  | 30.66 |

**E786A230I** m2 Imperm.param.vert., morter impermeab. elàstic gris tipus HIDROELASTIC de FIXER o equivalent 2.5kg/m²,2capes
41.23 m2 × 16.71 = 688.95
Impermeabilització de paraments verticals i soleres amb morter impermeabilitzant elàstic gris tipus HIDROELASTIC de FIXER o equivalent, amb una dotació de 2,.5 kg/m² aplicat en dues capes d'1mm cadascuna d'elles.

| Codi | Ut | Descripció | Rendiment | Preu | Import |
|---|---|---|---|---|---|
| A0127000 | h | Oficial 1a col·locador | 0.122 | 22.58 | 2.75 |
| A0140000 | h | Manobre | 0.061 | 18.82 | 1.15 |
| B755BA21I | kg | Morter impermeabilitzant elàstic gris tipus HIDROELASTIC de FIXER o equivalent, (material; 19/11/2018) | 1.05 × 2.5 | 4.82 | 12.65 |
| C1704200 | h | Mesc.cont. sacs (maquinària; 31/01/2017) | 0.061 | 1.6 | 0.10 |
| A%AUX0010150 | % | Despeses auxiliars mà d'obra | 1.5 % | 3.90 | 0.06 |
|  |  | Total |  |  | 16.71 |

| Amidament | Uts. | Llarg | Parcial |
|---|---|---|---|
|  |  | 35.75 | 35.75 |
|  | 2 | 1.88 | 3.76 |
|  |  | 1.72 | 1.72 |
| Total |  |  | 41.23 |

**E9DC1M3B** m2 Paviment int.raj.gres porcell.premsat,s/esmaltar antillis.,rectang/quadr. preu alt,16-25 p/m2,adhes.rajola C2,beurada CG2
41.23 m2 × 44.67 = 1841.74

| Amidament | Uts. | Parcial |
|---|---|---|
| Terra | 35.75 | 35.75 |
| Vas | 1.88 | 1.88 |
| Vas | 1.88 | 1.88 |
| Vas | 1.72 | 1.72 |
| Total |  | 41.23 |

**ERGRS921** m Subministrament i col.locació de peça base per recollida d'aigua per desbordament, col.morter 1:2:10,CEM II
23.4 m × 118.08 = 2763.07
Subministrament i col.locació de peça base de formigó RosaGres RS921, o equivalent, per recollida d'aigua per desbordament, col·locada amb morter 1:2:10 amb ciment CEM II

| Codi | Ut | Descripció | Rendiment | Preu | Import |
|---|---|---|---|---|---|
| A0122000 | h | Oficial 1a paleta | 0.5 | 22.58 | 11.29 |
| A0140000 | h | Manobre | 0.31 | 18.82 | 5.83 |
| BRGRS921 | u | Peça base de formigó RosaGres RS921 o equivalent (material; 19/11/2018) | 5 | 19.41 | 97.05 |
| D070A4D1 | m3 | Morter mixt ciment pòrtland+fill.calc. CEM II/B-L,calç,sorra ,200kg/m3 ciment,1:2:10,2,5N/mm2,elab.a obra, | 0.022 | 158.09 | 3.48 |
| A%AUX0010250 | % | Despeses auxiliars mà d'obra | 2.5 % | 17.12 | 0.43 |
|  |  | Total |  |  | 118.08 |

| Amidament | Uts. | Llarg | Parcial |
|---|---|---|---|
|  | 2 | 9.5 | 19.00 |
|  |  | 4.4 | 4.40 |
| Total |  |  | 23.4 |

**ERGRS923** u Subministrament i col.locació de peça base de cantonada per recollida d'aigua per desbordament, col.morter 1:2:10,CEM II
4 u × 215.15 = 860.60
Subministrament i col.locació de peça base de cantonada de formigó RosaGres RS923, o equivalent, per recollida d'aigua per desbordament, col·locada amb morter 1:2:10 amb ciment CEM II

| Codi | Ut | Descripció | Rendiment | Preu | Import |
|---|---|---|---|---|---|
| A0122000 | h | Oficial 1a paleta | 0.216 | 22.58 | 4.88 |
| A0140000 | h | Manobre | 0.15 | 18.82 | 2.82 |
| BRGRS923 | u | Peça base de formigó de cantonada RosaGres RS923 o equivalent (material; 19/11/2018) | 1 | 203.78 | 203.78 |
| D070A4D1 | m3 | Morter mixt ciment pòrtland+fill.calc. CEM II/B-L,calç,sorra ,200kg/m3 ciment,1:2:10,2,5N/mm2,elab.a obra, | 0.022 | 158.09 | 3.48 |
| A%AUX0010250 | % | Despeses auxiliars mà d'obra | 2.5 % | 7.70 | 0.19 |
|  |  | Total |  |  | 215.15 |

**ERG647** m Subministrament i col. peça remat de gres (07/02/2013)
23.92 m × 121.42 = 2904.37
Subministrament i col. peça remat de gres RosaGres, Mistery Grey ref.647 o equivalent

| Codi | Ut | Descripció | Rendiment | Preu | Import |
|---|---|---|---|---|---|
| A0121000 | h | Oficial 1a | 1 | 22.58 | 22.58 |
| A0140000 | h | Manobre | 1 | 18.82 | 18.82 |
| BRG647 | u | Peça de gres Rosa Gres Mistery Grey ref.647, o equivalent (material; 19/11/2018) | 1.6 | 48.35 | 77.36 |
| B071I0TFMm | kg | Adhesiu cimentós tipus TECNOCOL FLEX . | 1 | 0.87 | 0.87 |
| %m | % | Despeses auxiliars | 1.5 % | 119.63 | 1.79 |
|  |  | Total |  |  | 121.42 |

| Amidament | Uts. | Llarg | Parcial |
|---|---|---|---|
|  | 2 | 8.56 | 17.12 |
|  | 2 | 3.4 | 6.80 |
| Total |  |  | 23.92 |

**ERG664** u Subministrament i col. peça remat de gres de cantonada (07/02/2013)
4 u × 135.01 = 540.04
Subministrament i col. peça remat de cantonada de gres RosaGres, Mistery Grey ref.664 o equivalent

| Codi | Ut | Descripció | Rendiment | Preu | Import |
|---|---|---|---|---|---|
| A0121000 | h | Oficial 1a | 0.5 | 22.58 | 11.29 |
| A0140000 | h | Manobre | 0.3 | 18.82 | 5.65 |
| BRG664 | u | Peça de gres Rosa Gres Mistery Grey ref.664, o equivalent (material; 19/11/2018) | 1 | 115.2 | 115.20 |
| B071I0TFMm | kg | Adhesiu cimentós tipus TECNOCOL FLEX . | 1 | 0.87 | 0.87 |
| %m | % | Despeses auxiliars | 1.5 % | 133.01 | 2.00 |
|  |  | Total |  |  | 135.01 |

**ERG188** m Subministrament i col. mitja canya de gres (07/02/2013)
22.3 m × 30.7 = 684.61
Subministrament i col. peça mitja canya de gres RosaGres, Mistery Grey ref.188 o equivalent

| Codi | Ut | Descripció | Rendiment | Preu | Import |
|---|---|---|---|---|---|
| A0121000 | h | Oficial 1a | 0.2 | 22.58 | 4.52 |
| A0140000 | h | Manobre | 0.1 | 18.82 | 1.88 |
| BRG188 | u | Peça de gres Rosa Gres Mistery Grey ref.188, o equivalent (material; 19/11/2018) | 3.2 | 7.4 | 23.68 |
| B071I0TFMm | kg | Adhesiu cimentós tipus TECNOCOL FLEX . | 0.2 | 0.87 | 0.17 |
| %m | % | Despeses auxiliars | 1.5 % | 30.25 | 0.45 |
|  |  | Total |  |  | 30.7 |

**ERG114** u Subministrament i col. peça mitja canya de gres de cantonada interior (07/02/2013)
2 u × 16.25 = 32.50
Subministrament i col. peça de mitja canya de remat de cantonada interior de gres RosaGres, Mistery Grey ref.114 o equivalent

| Codi | Ut | Descripció | Rendiment | Preu | Import |
|---|---|---|---|---|---|
| A0121000 | h | Oficial 1a | 0.15 | 22.58 | 3.39 |
| A0140000 | h | Manobre | 0.1 | 18.82 | 1.88 |
| BRG114 | u | Peça de gres Rosa Gres Mistery Grey ref.114, o equivalent (material; 19/11/2018) | 1 | 9.87 | 9.87 |
| B071I0TFMm | kg | Adhesiu cimentós tipus TECNOCOL FLEX . | 1 | 0.87 | 0.87 |
| %m | % | Despeses auxiliars | 1.5 % | 16.01 | 0.24 |
|  |  | Total |  |  | 16.25 |

## 13 VAS PISCINA GRAN (07/02/2013)
Import: 41424.18

**E7B21H0L** m2 Làmina separad.polietilè g=150µm,pes=144g/m2,col.n/adh.
140 m2 × 1.32 = 184.80

**E612T5AK** m2 Paret tanc.recolzada,14cm,totxana,LD,I,UNE-EN 771-1,290x140x100mm,p/revestir,col.morter 1:2:10,CEM II
58.29 m2 × 28.67 = 1671.17

| Amidament | Uts. | Parcial |
|---|---|---|
|  | 15.27 | 15.27 |
|  | 10 | 10.00 |
|  | 16.51 | 16.51 |
|  | 16.51 | 16.51 |
| Total |  | 58.29 |

**E9234B35I** m2 Subbase,grava pedrera pedra calc.,g=15cm,grandària 30-50mm,estesa+picon.
140 m2 × 8.45 = 1183.00

**ESUPI025** m3 Formigó projectat gunitat de 15cm a 20cm de gruix sobre vas de piscina existent
30.57 m3 × 420 = 12839.40

| Amidament | Uts. | Llarg | Alt | Parcial |
|---|---|---|---|---|
|  |  | 109.17 | 0.2 | 21.83 |
|  | 2 | 16.51 | 0.15 | 4.95 |
|  |  | 15.27 | 0.15 | 2.29 |
|  |  | 10 | 0.15 | 1.50 |
| Total |  |  |  | 30.57 |

**PC020** u Subministrament i col. peça de gres amb marca de profunditat
6 u × 30.66 = 183.96

| Amidament | Uts. | Parcial |
|---|---|---|
| piscina gran | 6 | 6.00 |
| Total |  | 6 |

**E786A230I** m2 Imperm.param.vert., morter impermeab. elàstic gris tipus HIDROELASTIC de FIXER o equivalent 2.5kg/m²,2capes
167.46 m2 × 16.71 = 2798.26

| Amidament | Uts. | Llarg | Parcial |
|---|---|---|---|
|  |  | 109.17 | 109.17 |
|  | 2 | 16.51 | 33.02 |
|  |  | 15.27 | 15.27 |
|  |  | 10 | 10.00 |
| Total |  |  | 167.46 |

**E9DC1M3B** m2 Paviment int.raj.gres porcell.premsat,s/esmaltar antillis.,rectang/quadr. preu alt,16-25 p/m2,adhes.rajola C2,beurada CG2
167.46 m2 × 44.67 = 7480.44

| Amidament | Uts. | Llarg | Parcial |
|---|---|---|---|
|  |  | 109.17 | 109.17 |
|  | 2 | 16.51 | 33.02 |
|  |  | 15.27 | 15.27 |
|  |  | 10 | 10.00 |
| Total |  |  | 167.46 |

**ERGRS921** m Subministrament i col.locació de peça base per recollida d'aigua per desbordament, col.morter 1:2:10,CEM II
58.29 m × 118.08 = 6882.88

| Amidament | Uts. | Parcial |
|---|---|---|
|  | 15.27 | 15.27 |
|  | 10 | 10.00 |
|  | 16.51 | 16.51 |
|  | 16.51 | 16.51 |
| Total |  | 58.29 |

**ERGRS923** u Subministrament i col.locació de peça base de cantonada per recollida d'aigua per desbordament, col.morter 1:2:10,CEM II
4 u × 215.15 = 860.60

**ERG647** m Subministrament i col. peça remat de gres
39.84 m × 121.42 = 4837.37

| Amidament | Uts. | Llarg | Parcial |
|---|---|---|---|
|  | 2 | 8.56 | 17.12 |
|  | 2 | 11.36 | 22.72 |
| Total |  |  | 39.84 |

**ERG664** u Subministrament i col. peça remat de gres de cantonada
4 u × 135.01 = 540.04

**ERG188** m Subministrament i col. mitja canya de gres
51.3 m × 30.7 = 1574.91

**ERG114** u Subministrament i col. peça mitja canya de gres de cantonada interior
4 u × 16.25 = 65.00

**ERG183** m Subministrament i col. mitja canya exterior de gres (07/02/2013)
10.5 m × 30.7 = 322.35
Subministrament i col. peça mitja canya exterior de gres RosaGres, Mistery Grey ref.183 o equivalent

| Codi | Ut | Descripció | Rendiment | Preu | Import |
|---|---|---|---|---|---|
| A0121000 | h | Oficial 1a | 0.2 | 22.58 | 4.52 |
| A0140000 | h | Manobre | 0.1 | 18.82 | 1.88 |
| BRG183 | u | Peça de gres Rosa Gres Mistery Grey ref.183, o equivalent (material; 19/11/2018) | 3.2 | 7.4 | 23.68 |
| B071I0TFMm | kg | Adhesiu cimentós tipus TECNOCOL FLEX . | 0.2 | 0.87 | 0.17 |
| %m | % | Despeses auxiliars | 1.5 % | 30.25 | 0.45 |
|  |  | Total |  |  | 30.7 |

## 15 INSTAL·LACIONS (21/10/2008)
Import: 13943.66

### I.2 ELECTRICITAT (21/10/2008)
Import: 13943.66

#### I.2.1 Quadres (21/10/2008)
Import: 1677.41

**EGIMG13814** u Caixa 2aïll.polièst. superfície 96 mod. porta transp (21/10/2008)
1 u × 209.81 = 209.81
Caixa de doble aïllament de polièster reforçat, de 750x550x170 mm, muntada superficialment, per a 96 mòduls de 18mm en 4 fileres, corrent assignat 160A, material aïllant autoextingible a 750ºC/5s segons norma CEI 60529, amb porta transparent, tipus PRAGMA F de MERLIN GERIN ref. 138143, o equivalent. Inclou p.p. de cable lliure d'halògens i amb emissió de fums i opacitat reduïda per a la connexió i muntatge dels elements de protecció necessaris.

| Codi | Ut | Descripció | Rendiment | Preu | Import |
|---|---|---|---|---|---|
| A012H000 | h | Oficial 1a electricista | 0.25 | 23.33 | 5.83 |
| A013H000 | h | Ajudant electricista | 0.25 | 20.13 | 5.03 |
| BGW12000 | u | P.p.accessoris caixa doble aïllament (material) | 1 | 6.25 | 6.25 |
| BGI13814 | u | Caixa 2aïll.polièst.,750x550x170mm porta trans 96 elem (material; 21/10/2008) | 1 | 192.59 | 192.59 |
| A%AUX0010100 | % | Despeses auxiliars mà d'obra | 1 % | 10.86 | 0.11 |
|  |  | Total |  |  | 209.81 |

**EG415DJD** u Interruptor auto.magnet.,I=25A,PIA corbaC,(4P),tall=6000A/10kA,4mòd.DIN,munt.perf.DIN
1 u × 65.04 = 65.04
Interruptor automàtic magnetotèrmic de 25 A d'intensitat nominal, tipus PIA corba C, tetrapolar (4P), de 6000 A de poder de tall segons UNE-EN 60898 i de 10 kA de poder de tall segons UNE-EN 60947-2, de 4 mòduls DIN de 18 mm d'amplària, muntat en perfil DIN

| Codi | Ut | Descripció | Rendiment | Preu | Import |
|---|---|---|---|---|---|
| A012H000 | h | Oficial 1a electricista | 0.23 | 23.33 | 5.37 |
| A013H000 | h | Ajudant electricista | 0.2 | 20.13 | 4.03 |
| BG415DJD | u | Interruptor auto.magnet.,I=25A,PIA corbaC,(4P),tall=6000A/10kA,4mòd.DIN p/munt.perf.DIN (material) | 1 | 55.08 | 55.08 |
| BGW41000 | u | P.p.accessoris p/interr.magnetot. (material) | 1 | 0.42 | 0.42 |
| A%AUX0010150 | % | Despeses auxiliars mà d'obra | 1.5 % | 9.40 | 0.14 |
|  |  | Total |  |  | 65.04 |

**EG42129H** u Interruptor dif.cl.AC,gam.residen.,I=40A,(2P),0,03A,fix.inst.,2mòd.DIN,munt.perf.DIN
5 u × 38.19 = 190.95
Interruptor diferencial de la classe AC, gamma residencial, de 40 A d'intensitat nominal, bipolar (2P), de sensibilitat 0,03 A, de desconnexió fix instantani, amb botó de test incorporat i indicador mecànic de defecte, construït segons les especificacions de la norma UNE-EN 61008-1, de 2 mòduls DIN de 18 mm d'amplària, muntat en perfil DIN

| Codi | Ut | Descripció | Rendiment | Preu | Import |
|---|---|---|---|---|---|
| A012H000 | h | Oficial 1a electricista | 0.35 | 23.33 | 8.17 |
| A013H000 | h | Ajudant electricista | 0.2 | 20.13 | 4.03 |
| BG42129H | u | Interruptor dif.cl.AC,gam.residen.,I=40A,(2P),0,03A,fix.inst.,2mòd.DIN,p/munt.perf.DIN (material) | 1 | 25.43 | 25.43 |
| BGW42000 | u | P.p.accessoris p/interr.difer. (material) | 1 | 0.38 | 0.38 |
| A%AUX0010150 | % | Despeses auxiliars mà d'obra | 1.5 % | 12.20 | 0.18 |
|  |  | Total |  |  | 38.19 |

**EG4242JH** u Interruptor dif.cl.AC,gam.terc.,I=40A,(4P),0,03A,fix.inst.,4mòd.DIN,munt.perf.DIN
4 u × 169.91 = 679.64
Interruptor diferencial de la classe AC, gamma terciari, de 40 A d'intensitat nominal, tetrapolar (4P), de sensibilitat 0,03 A, de desconnexió fix instantani, amb botó de test incorporat i indicador mecànic de defecte, construït segons les especificacions de la norma UNE-EN 61008-1, de 4 mòduls DIN de 18 mm d'amplària, muntat en perfil DIN

| Codi | Ut | Descripció | Rendiment | Preu | Import |
|---|---|---|---|---|---|
| A012H000 | h | Oficial 1a electricista | 0.5 | 23.33 | 11.67 |
| A013H000 | h | Ajudant electricista | 0.2 | 20.13 | 4.03 |
| BG4242JH | u | Interruptor dif.cl.AC,gam.terc.,I=40A,(4P),0,03A,fix.inst.,4mòd.DIN,p/munt.perf.DIN (material) | 1 | 153.59 | 153.59 |
| BGW42000 | u | P.p.accessoris p/interr.difer. | 1 | 0.38 | 0.38 |
| A%AUX0010150 | % | Despeses auxiliars mà d'obra | 1.5 % | 15.70 | 0.24 |
|  |  | Total |  |  | 169.91 |

**EG415A99** u Interruptor auto.magnet.,I=10A,PIA corbaC,(2P),tall=6000A,2mòd.DIN,munt.perf.DIN
10 u × 21.14 = 211.40
Interruptor automàtic magnetotèrmic de 10 A d'intensitat nominal, tipus PIA corba C, bipolar (2P), de 6000 A de poder de tall segons UNE-EN 60898, de 2 mòduls DIN de 18 mm d'amplària, muntat en perfil DIN

| Codi | Ut | Descripció | Rendiment | Preu | Import |
|---|---|---|---|---|---|
| A012H000 | h | Oficial 1a electricista | 0.2 | 23.33 | 4.67 |
| A013H000 | h | Ajudant electricista | 0.2 | 20.13 | 4.03 |
| BG415A99 | u | Interruptor auto.magnet.,I=10A,PIA corbaC,(2P),tall=6000A,,2mòd.DIN p/munt.perf.DIN (material) | 1 | 11.89 | 11.89 |
| BGW41000 | u | P.p.accessoris p/interr.magnetot. | 1 | 0.42 | 0.42 |
| A%AUX0010150 | % | Despeses auxiliars mà d'obra | 1.5 % | 8.70 | 0.13 |
|  |  | Total |  |  | 21.14 |

**EG415A9B** u Interruptor auto.magnet.,I=16A,PIA corbaC,(2P),tall=6000A,2mòd.DIN,munt.perf.DIN
1 u × 21.33 = 21.33
Interruptor automàtic magnetotèrmic de 16 A d'intensitat nominal, tipus PIA corba C, bipolar (2P), de 6000 A de poder de tall segons UNE-EN 60898, de 2 mòduls DIN de 18 mm d'amplària, muntat en perfil DIN

| Codi | Ut | Descripció | Rendiment | Preu | Import |
|---|---|---|---|---|---|
| A012H000 | h | Oficial 1a electricista | 0.2 | 23.33 | 4.67 |
| A013H000 | h | Ajudant electricista | 0.2 | 20.13 | 4.03 |
| BG415A9B | u | Interruptor auto.magnet.,I=16A,PIA corbaC,(2P),tall=6000A,,2mòd.DIN p/munt.perf.DIN (material) | 1 | 12.08 | 12.08 |
| BGW41000 | u | P.p.accessoris p/interr.magnetot. | 1 | 0.42 | 0.42 |
| A%AUX0010150 | % | Despeses auxiliars mà d'obra | 1.5 % | 8.70 | 0.13 |
|  |  | Total |  |  | 21.33 |

**EG4R4F50** u Contactor, 230V,40A,2NA,circuit potència 230V,fix.pres.
3 u × 51.96 = 155.88
Contactor de 230 V de tensió de control, 40 A d'intensitat nominal, bipolar (2P), 2NA, format per 3 mòduls DIN de 18 mm d'amplària cada un, per a un circuit de potència de 230 V, categoria d'ús AC 1 segons UNE-EN 60947-4-1, fixat a pressió

| Codi | Ut | Descripció | Rendiment | Preu | Import |
|---|---|---|---|---|---|
| A012H000 | h | Oficial 1a electricista | 0.31 | 23.33 | 7.23 |
| A013H000 | h | Ajudant electricista | 0.05 | 20.13 | 1.01 |
| BG4R4F50 | u | Contactor, 230V,40A,2NA,circuit potència 230V (material) | 1 | 43.6 | 43.60 |
| A%AUX0010150 | % | Despeses auxiliars mà d'obra | 1.5 % | 8.24 | 0.12 |
|  |  | Total |  |  | 51.96 |

| Amidament | Uts. | Parcial |
|---|---|---|
| L3 Electrovalvula 1 | 1 | 1.00 |
| L4 Electrovalvula 2 | 1 | 1.00 |
| L15 Enllumenat subacuatic | 1 | 1.00 |
| Total |  | 3 |

**EG4R8F70** u Contactor,amb comandament manual, 230V,40A,2NA,circuit potència 400V,fix.pres.
2 u × 71.68 = 143.36
Contactor amb comandament manual de 3 posicions, de 230 V de tensió de control, 40 A d'intensitat nominal, bipolar (2P), 2NA, format per 3 mòduls DIN de 18 mm d'amplària cada un, per a un circuit de potència de 400 V, categoria d'ús AC 1 segons UNE-EN 60947-4-1, fixat a pressió

| Codi | Ut | Descripció | Rendiment | Preu | Import |
|---|---|---|---|---|---|
| A012H000 | h | Oficial 1a electricista | 0.31 | 23.33 | 7.23 |
| A013H000 | h | Ajudant electricista | 0.05 | 20.13 | 1.01 |
| BG4R8F70 | u | Contactor,amb comandament manual, 230V,40A,2NA,circuit potència 400V (material) | 1 | 63.32 | 63.32 |
| A%AUX0010150 | % | Despeses auxiliars mà d'obra | 1.5 % | 8.24 | 0.12 |
|  |  | Total |  |  | 71.68 |

| Amidament | Uts. | Parcial |
|---|---|---|
| L5 Bomba 1 | 1 | 1.00 |
| L6 Bomba 2 | 1 | 1.00 |
| Total |  | 2 |

#### I.2.2 Instal.lació general (25/02/2013)
Import: 3806.29

**EG325124** m Cable ES07Z1-K (AS), 1x1,5mm2,col.tub
405 m × 0.89 = 360.45
Cable amb conductor de coure 450/750 V de tensió assignada, amb designació ES07Z1-K (AS), unipolar, de secció 1 x 1,5 mm2, amb aïllament poliolefines, amb baixa emissió fums, col·locat en tub

| Codi | Ut | Descripció | Rendiment | Preu | Import |
|---|---|---|---|---|---|
| A012H000 | h | Oficial 1a electricista | 0.015 | 23.33 | 0.35 |
| A013H000 | h | Ajudant electricista | 0.015 | 20.13 | 0.30 |
| BG325120 | m | Cable ES07Z1-K (AS), 1x1,5mm2 (material) | 1.02 × 1 | 0.23 | 0.23 |
| A%AUX0010150 | % | Despeses auxiliars mà d'obra | 1.5 % | 0.65 | 0.01 |
|  |  | Total |  |  | 0.89 |

| Amidament | Uts. | Llarg | Parcial |
|---|---|---|---|
|  | 27 | 15 | 405.00 |
| Total |  |  | 405 |

**EG325134** m Cable ES07Z1-K (AS), 1x2,5mm2,col.tub
732.5 m × 1.03 = 754.48
Cable amb conductor de coure 450/750 V de tensió assignada, amb designació ES07Z1-K (AS), unipolar, de secció 1 x 2,5 mm2, amb aïllament poliolefines, amb baixa emissió fums, col·locat en tub

| Codi | Ut | Descripció | Rendiment | Preu | Import |
|---|---|---|---|---|---|
| A012H000 | h | Oficial 1a electricista | 0.015 | 23.33 | 0.35 |
| A013H000 | h | Ajudant electricista | 0.015 | 20.13 | 0.30 |
| BG325130 | m | Cable ES07Z1-K (AS), 1x2,5mm2 (material) | 1.02 × 1 | 0.36 | 0.37 |
| A%AUX0010150 | % | Despeses auxiliars mà d'obra | 1.5 % | 0.65 | 0.01 |
|  |  | Total |  |  | 1.03 |

| Amidament | Uts. | Llarg | Parcial |
|---|---|---|---|
| Enllumenat exterior platges | 2 | 65 | 130.00 |
| Enllumenat subacuatic piscina clapoteig | 3 | 29.5 | 88.50 |
| Enllumenat subacuatic piscina gran | 3 | 51 | 153.00 |
| Quart depuració | 19 | 19 | 361.00 |
| Total |  |  | 732.5 |

**EG22TA1K** m Tub corbable corrugat PE,doble capa,DN=40mm,15J,450N,canal.sot.
145.5 m × 1.83 = 266.27
Tub corbable corrugat de polietilè, de doble capa, llisa la interior i corrugada l'exterior, de 40 mm de diàmetre nominal, aïllant i no propagador de la flama, resistència a l'impacte de 15 J, resistència a compressió de 450 N, muntat com a canalització soterrada

| Codi | Ut | Descripció | Rendiment | Preu | Import |
|---|---|---|---|---|---|
| A012H000 | h | Oficial 1a electricista | 0.025 | 23.33 | 0.583 |
| A013H000 | h | Ajudant electricista | 0.02 | 20.13 | 0.403 |
| BG22TA10 | m | Tub corbable corrugat de polietilè, de doble capa, llisa la interior i corrugada l'exterior, de 40 mm de diàmetre nominal, aïllant i no propagador de la flama , resistència a l'impacte de 15 J, resistència a compressió de 450 N, per a canalitzacions soterrades (material; 23/01/2019) | 1.02 | 0.81 | 0.826 |
| A%AUX0010150 | % | Despeses auxiliars mà d'obra | 1.5 % | 0.986 | 0.015 |
|  |  | Total |  |  | 1.83 |

| Amidament | Llarg | Parcial |
|---|---|---|
| Enllumenat exterior platges | 65 | 65.00 |
| Enllumenat subacuatic piscina clapoteig | 29.5 | 29.50 |
| Enllumenat subacuatic piscina gran | 51 | 51.00 |
| Total |  | 145.5 |

**EG21H51J** m Tub rígid plàstic s/halògens,DN=16mm,impacte=2J,resist.compress.=1250N,unió endollada+munt.superf.
135 m × 3.95 = 533.25
Tub rígid de plàstic sense halògens, de 16 mm de diàmetre nominal, aïllant i no propagador de la flama, amb una resistència a l'impacte de 2 J, resistència a compressió de 1250 N i una rigidesa dielèctrica de 2000 V, amb unió endollada i muntat superficialment

| Codi | Ut | Descripció | Rendiment | Preu | Import |
|---|---|---|---|---|---|
| A012H000 | h | Oficial 1a electricista | 0.032 | 23.33 | 0.75 |
| A013H000 | h | Ajudant electricista | 0.05 | 20.13 | 1.01 |
| BG21H510 | m | Tub rígid plàstic s/halògens,DN=16mm,impacte=2J,resist.compress.=1250N (material) | 1.02 × 1 | 1.97 | 2.01 |
| BGW21000 | u | P.p.accessoris p/tubs rígids PVC (material) | 1 | 0.15 | 0.15 |
| A%AUX0010150 | % | Despeses auxiliars mà d'obra | 1.5 % | 1.76 | 0.03 |
|  |  | Total |  |  | 3.95 |

| Amidament | Uts. | Llarg | Parcial |
|---|---|---|---|
|  | 9 | 15 | 135.00 |
| Total |  |  | 135 |

**EG21H71J** m Tub rígid plàstic s/halògens,DN=20mm,impacte=2J,resist.compress.=1250N,unió endollada+munt.superf.
95 m × 4.65 = 441.75
Tub rígid de plàstic sense halògens, de 20 mm de diàmetre nominal, aïllant i no propagador de la flama, amb una resistència a l'impacte de 2 J, resistència a compressió de 1250 N i una rigidesa dielèctrica de 2000 V, amb unió endollada i muntat superficialment

| Codi | Ut | Descripció | Rendiment | Preu | Import |
|---|---|---|---|---|---|
| A012H000 | h | Oficial 1a electricista | 0.037 | 23.33 | 0.86 |
| A013H000 | h | Ajudant electricista | 0.05 | 20.13 | 1.01 |
| BG21H710 | m | Tub rígid plàstic s/halògens,DN=20mm,impacte=2J,resist.compress.=1250N (material) | 1.02 × 1 | 2.55 | 2.60 |
| BGW21000 | u | P.p.accessoris p/tubs rígids PVC | 1 | 0.15 | 0.15 |
| A%AUX0010150 | % | Despeses auxiliars mà d'obra | 1.5 % | 1.87 | 0.03 |
|  |  | Total |  |  | 4.65 |

| Amidament | Uts. | Llarg | Parcial |
|---|---|---|---|
|  | 5 | 19 | 95.00 |
| Total |  |  | 95 |

**EG161322** u Caixa deriv.plàstic,100x140mm,prot.IP-54,munt.superf. (25/02/2013)
12 u × 12.89 = 154.68
Caixa de derivació rectangular de plàstic, de 100x140 mm, amb grau de protecció IP-54, muntada superficialment

| Codi | Ut | Descripció | Rendiment | Preu | Import |
|---|---|---|---|---|---|
| A012H000 | h | Oficial 1a electricista | 0.3 | 23.33 | 7.00 |
| A013H000 | h | Ajudant electricista | 0.1 | 20.13 | 2.01 |
| BG161322 | u | Caixa deriv.plàstic,100x140mm,prot.IP-54,p/munt.superf. (material; 25/02/2013) | 1 | 3.42 | 3.42 |
| BGW16000 | u | P.p.accessoris caixa derivació rectang. (material) | 1 | 0.32 | 0.32 |
| A%AUX0010150 | % | Despeses auxiliars mà d'obra | 1.5 % | 9.01 | 0.14 |
|  |  | Total |  |  | 12.89 |

**EG164D22** u Caixa deriv.plastifi.,300x350mm,prot.IP-54,munt.superf.
10 u × 77.05 = 770.50
Caixa de derivació rectangular plastificada, de 300x350 mm, amb grau de protecció IP-54, muntada superficialment

| Codi | Ut | Descripció | Rendiment | Preu | Import |
|---|---|---|---|---|---|
| A012H000 | h | Oficial 1a electricista | 0.55 | 23.33 | 12.83 |
| A013H000 | h | Ajudant electricista | 0.2 | 20.13 | 4.03 |
| BG164D22 | u | Caixa deriv.plastifi.,300x350mm,prot.IP-54,p/munt.superf. (material) | 1 | 59.62 | 59.62 |
| BGW16000 | u | P.p.accessoris caixa derivació rectang. | 1 | 0.32 | 0.32 |
| A%AUX0010150 | % | Despeses auxiliars mà d'obra | 1.5 % | 16.86 | 0.25 |
|  |  | Total |  |  | 77.05 |

**EG2DB8Fx** m Safata xapa llisa acer galv.calent,60mmx200mm,col.s/sup.horitz. (25/02/2013)
12 m × 32.53 = 390.36
Safata metàl·lica de xapa llisa d'acer galvanitzat en calent, d'alçària 60 mm i amplària 200 mm,amb separador col·locada sobre suports horitzontals amb elements de suport

| Codi | Ut | Descripció | Rendiment | Preu | Import |
|---|---|---|---|---|---|
| A012H000 | h | Oficial 1a electricista | 0.175 | 23.33 | 4.08 |
| A013H000 | h | Ajudant electricista | 0.088 | 20.13 | 1.77 |
| BG2DB8F0 | m | Safata xapa llisa acer galv.calent,60mmx200mm (material; 25/02/2013) | 1 | 12.97 | 12.97 |
| BG2Z005A | m | Separador saf.met.acer galv.calent,h=50mm (material) | 1 | 4.31 | 4.31 |
| BGW2DB8F | u | P.p.accessoris p/safat.met.acer galv.calent,,60x200mm (material; 25/02/2013) | 1 | 5.23 | 5.23 |
| BGY2ABF1 | u | P.p.elem.suport p/safat.met.acer galv.calent ample=200mm,s/sup.horitz. (material; 25/02/2013) | 1 | 4.08 | 4.08 |
| A%AUX0010150 | % | Despeses auxiliars mà d'obra | 1.5 % | 5.85 | 0.09 |
|  |  | Total |  |  | 32.53 |

**EG2DB8Dx** m Safata xapa llisa acer galv.calent,60mmx100mm,col.s/sup.horitz. (25/02/2013)
5 m × 26.91 = 134.55
Tub de PVC de 50 mm de diàmetre nominal, de 16 bar de pressió nominal, per a encolar, segons la norma UNE-EN 1452-2

| Codi | Ut | Descripció | Rendiment | Preu | Import |
|---|---|---|---|---|---|
| A012H000 | h | Oficial 1a electricista | 0.175 | 23.33 | 4.08 |
| A013H000 | h | Ajudant electricista | 0.088 | 20.13 | 1.77 |
| BG2DB8D0 | m | Safata xapa llisa acer galv.calent,60mmx100mm (material) | 1 | 9.78 | 9.78 |
| BG2Z005A | m | Separador saf.met.acer galv.calent,h=50mm | 1 | 4.31 | 4.31 |
| BGW2DB8D | u | P.p.accessoris p/safat.met.acer galv.calent,,60x100mm (material) | 1 | 3.78 | 3.78 |
| BGY2ABD1 | u | P.p.elem.suport p/safat.met.acer galv.calent ample=100mm,s/sup.horitz. (material; 25/02/2013) | 1 | 3.1 | 3.10 |
| A%AUX0010150 | % | Despeses auxiliars mà d'obra | 1.5 % | 5.85 | 0.09 |
|  |  | Total |  |  | 26.91 |

#### I.2.6 Posada a terra (25/02/2013)
Import: 1252.62

**EG325194** m Cable ES07Z1-K (AS), 1x35mm2,col.tub1 (25/02/2013)
10 m × 9.81 = 98.10
Cable amb conductor de coure 450/750 V de tensió assignada, amb designació ES07Z1-K (AS), unipolar, de secció 1 x 35 mm2, amb aïllament poliolefines, amb baixa emissió fums, col·locat en tub

| Codi | Ut | Descripció | Rendiment | Preu | Import |
|---|---|---|---|---|---|
| A012H000 | h | Oficial 1a electricista | 0.065 | 23.33 | 1.52 |
| A013H000 | h | Ajudant electricista | 0.065 | 20.13 | 1.31 |
| BG325190 | m | Cable ES07Z1-K (AS), 1x35mm2 (material; 25/02/2013) | 1.02 | 6.8 | 6.94 |
| A%AUX0010150 | % | Despeses auxiliars mà d'obra | 1.5 % | 2.83 | 0.04 |
|  |  | Total |  |  | 9.81 |

**EG380902** m Conductor Cu nu,1x35mm2,munt.superf.
136.1 m × 7.08 = 963.59
Conductor de coure nu, unipolar de secció 1x35 mm2, muntat superficialment

| Codi | Ut | Descripció | Rendiment | Preu | Import |
|---|---|---|---|---|---|
| A012H000 | h | Oficial 1a electricista | 0.1 | 23.33 | 2.33 |
| A013H000 | h | Ajudant electricista | 0.15 | 20.13 | 3.02 |
| BG380900 | m | Conductor Cu nu,1x35mm2 (material) | 1.02 × 1 | 1.29 | 1.32 |
| BGW38000 | u | P.p.accessoris p/conduc.Cu.nus (material) | 1 | 0.33 | 0.33 |
| A%AUX0010150 | % | Despeses auxiliars mà d'obra | 1.5 % | 5.35 | 0.08 |
|  |  | Total |  |  | 7.08 |

| Amidament | Uts. | Llarg | Parcial |
|---|---|---|---|
| Il.luminacio platges |  | 65 | 65.00 |
| Anella piscina petita |  | 10 | 10.00 |
| Anella piscina gran |  | 50 | 50.00 |
| Dutxes | 3 | 3.7 | 11.10 |
| Total |  |  | 136.1 |

**EGD1222E** u Piqueta connex.terra acer,300µm,long.=1500mm,D=14,6mm,clav.terr.
6 u × 25.82 = 154.92
Piqueta de connexió a terra d'acer, amb recobriment de coure 300 µm de gruix, de 1500 mm llargària de 14,6 mm de diàmetre, clavada a terra

| Codi | Ut | Descripció | Rendiment | Preu | Import |
|---|---|---|---|---|---|
| A012H000 | h | Oficial 1a electricista | 0.233 | 23.33 | 5.44 |
| A013H000 | h | Ajudant electricista | 0.233 | 20.13 | 4.69 |
| BGD12220 | u | Piqueta connex.terra acer,long.=1500mm,D=14,6mm,300µm (material) | 1 | 11.42 | 11.42 |
| BGYD1000 | u | P.p.elem.especials p/piqu.connex.terr. (material) | 1 | 4.12 | 4.12 |
| A%AUX0010150 | % | Despeses auxiliars mà d'obra | 1.5 % | 10.13 | 0.15 |
|  |  | Total |  |  | 25.82 |

**EGDZ1102** u Punt connex.terra pont secc.platina coure,munt.caixa,col.superf.
1 u × 36.01 = 36.01
Punt de connexió a terra amb pont seccionador de platina de coure, muntat en caixa estanca i col·locat superficialment

| Codi | Ut | Descripció | Rendiment | Preu | Import |
|---|---|---|---|---|---|
| A012H000 | h | Oficial 1a electricista | 0.25 | 23.33 | 5.83 |
| A013H000 | h | Ajudant electricista | 0.25 | 20.13 | 5.03 |
| BGDZ1102 | u | Punt connex.terra,pont secc.platina coure,munt.caix.p/munt.superf. (material) | 1 | 24.99 | 24.99 |
| A%AUX0010150 | % | Despeses auxiliars mà d'obra | 1.5 % | 10.86 | 0.16 |
|  |  | Total |  |  | 36.01 |

#### I.2.7 Enllumenat exterior (19/12/2016)
Import: 7207.34

**EG312144** m Cable 0,6/1 kV RZ1-K (AS), 1x4mm2,col.tub
270 m × 1.43 = 386.10
Cable amb conductor de coure de 0,6/1 kV de tensió assignada, amb designació RZ1-K (AS), unipolar, de secció 1 x 4 mm2, amb coberta del cable de poliolefines amb baixa emissió fums, col·locat en tub

| Codi | Ut | Descripció | Rendiment | Preu | Import |
|---|---|---|---|---|---|
| A012H000 | h | Oficial 1a electricista | 0.015 | 23.33 | 0.35 |
| A013H000 | h | Ajudant electricista | 0.015 | 20.13 | 0.30 |
| BG312140 | m | Cable 0,6/1 kV RZ1-K (AS), 1x4mm2 (material) | 1.02 × 1 | 0.75 | 0.77 |
| A%AUX0010150 | % | Despeses auxiliars mà d'obra | 1.5 % | 0.65 | 0.01 |
|  |  | Total |  |  | 1.43 |

| Amidament | Uts. | Llarg | Parcial |
|---|---|---|---|
| Il.luminació platges piscina | 3 | 90 | 270.00 |
| Total |  |  | 270 |

**EG312154** m Cable 0,6/1 kV RZ1-K (AS), 1x6mm2,col.tub
204 m × 2.77 = 565.08
Cable amb conductor de coure de 0,6/1 kV de tensió assignada, amb designació RZ1-K (AS), unipolar, de secció 1 x 6 mm2, amb coberta del cable de poliolefines amb baixa emissió fums, col·locat en tub

| Codi | Ut | Descripció | Rendiment | Preu | Import |
|---|---|---|---|---|---|
| A012H000 | h | Oficial 1a electricista | 0.04 | 23.33 | 0.93 |
| A013H000 | h | Ajudant electricista | 0.04 | 20.13 | 0.81 |
| BG312150 | m | Cable 0,6/1 kV RZ1-K (AS), 1x6mm2 (material) | 1.02 × 1 | 0.98 | 1.00 |
| A%AUX0010150 | % | Despeses auxiliars mà d'obra | 1.5 % | 1.74 | 0.03 |
|  |  | Total |  |  | 2.77 |

| Amidament | Uts. | Llarg | Parcial |
|---|---|---|---|
| Il.luminació piscina | 3 | 22 | 66.00 |
| Il.luminació piscina | 3 | 46 | 138.00 |
| Total |  |  | 204 |

**FHN635A4** u Llum LED p/ exterior distrib.simètrica,difusor vidre,cos alumini fos,mòdul 49 LED,equip elèctr. no regulable,pot=60W,flux llumin
3 u × 897.45 = 2692.35
Llum LED per a exterior de distribució simètrica amb difusor de vidre i cos alumini fos, equipat amb un mòdul de 49 LED i un dispositiu d'alimentació i control no regulable de 60 W de potència total, flux lluminós 5040 lumen, temperatura de color 4000 K, vida útil >=83000, aïllament elèctric de classe I, grau de protecció IP-66 i IK08 amb accessori per fixar lateralment i acoblat al suport

| Codi | Ut | Descripció | Rendiment | Preu | Import |
|---|---|---|---|---|---|
| A012H000 | h | Oficial 1a electricista | 0.35 | 23.33 | 8.17 |
| A013H000 | h | Ajudant electricista | 0.35 | 20.13 | 7.05 |
| BHN635A4 | u | Llum LED exteriors distrib.simètrica,difusor vidre,cos alumini fos,mòdul 49 LED,equip elèctr.no regulable,pot=60W,flux lluminós= (material) | 1 | 882 | 882.00 |
| A%AUX0010150 | % | Despeses auxiliars mà d'obra | 1.5 % | 15.22 | 0.23 |
|  |  | Total |  |  | 897.45 |

**FHM24701** u Braç mural recta,tub ac.galv.,llarg.=1m,fix.plat.+cargol
3 u × 122.95 = 368.85
Braç mural, de forma recta de tub d'acer galvanitzat de llargària 1 m, fixat amb platina i cargols

| Codi | Ut | Descripció | Rendiment | Preu | Import |
|---|---|---|---|---|---|
| A012H000 | h | Oficial 1a electricista | 0.483 | 23.33 | 11.268 |
| A013H000 | h | Ajudant electricista | 0.483 | 20.13 | 9.723 |
| BHM24700 | u | Braç mural recta tub ac.galv.,llarg.=1m (material) | 1 | 77.43 | 77.430 |
| BHWM2000 | u | P.p.accessoris p/braç mural (material) | 1 | 24.21 | 24.210 |
| A%AUX0010150 | % | Despeses auxiliars mà d'obra | 1.5 % | 20.991 | 0.315 |
|  |  | Total |  |  | 122.95 |

**EGI22TH60** m Tub corbable corrugat PE,doble capa,DN=60mm,20J,450N,canal.sot. (19/12/2016)
88 m × 2.72 = 239.36
Tub corbable corrugat de polietilè, de doble capa, llisa la interior i corrugada l'exterior, de 60 mm de diàmetre nominal, aïllant i no propagador de la flama, resistència a l'impacte de 20 J, resistència a compressió de 450 N, muntat com a canalització soterrada

| Codi | Ut | Descripció | Rendiment | Preu | Import |
|---|---|---|---|---|---|
| A012H000 | h | Oficial 1a electricista | 0.033 | 23.33 | 0.77 |
| A013H000 | h | Ajudant electricista | 0.02 | 20.13 | 0.40 |
| BGI22TH60 | m | Tub corbable corrugat PE,doble capa,DN=60mm,20J,450N,p/canal.soterrada (material; 19/12/2016) | 1.02 | 1.5 | 1.53 |
| A%AUX0010150 | % | Despeses auxiliars mà d'obra | 1.5 % | 1.17 | 0.02 |
|  |  | Total |  |  | 2.72 |

| Amidament | Llarg | Parcial |
|---|---|---|
| Il.luminació piscina | 20 | 20.00 |
| Il.luminació piscina | 22 | 22.00 |
| Il.luminació piscina | 46 | 46.00 |
| Total |  | 88 |

**KHX0001** u Reubicació de columnes d'il.luminació (19/11/2018)
3 u × 198 = 594.00
Reubicació de columnes d'il.luminació retirades amb anterioritat, inclòs connexionat i posta en marxa

**FHR11MP1** u Fanal columna alumini,h=3.7m,1 llumenera+làmp.LEDs 90W,col.dau form.
1 u × 2361.6 = 2361.60
Fanal amb columna d'alumini, de 3.7 m d'alçària, amb 1 llumenera amb làmpades de LEDs de potència 90 W, col·locat sobre dau de formigó

| Codi | Ut | Descripció | Rendiment | Preu | Import |
|---|---|---|---|---|---|
| A012H000 | h | Oficial 1a electricista | 0.6 | 23.33 | 14.00 |
| A013H000 | h | Ajudant electricista | 0.25 | 20.13 | 5.03 |
| A0140000 | h | Manobre | 0.25 | 18.82 | 4.71 |
| B064500C | m3 | Formigó HM-20/P/40/I,>=200kg/m3 ciment (material) | 0.279 | 58.04 | 16.19 |
| BHR11MP1 | u | Fanal amb columna d'alumini, de 3.7 m d'alçària, amb 1 llumenera (material; 25/01/2019) | 1 | 2270 | 2270.00 |
| BHWM1000 | u | P.p.accessoris p/columnes (material) | 1 | 40.05 | 40.05 |
| C1504R00 | h | Camió cistella h=10m (maquinària; 31/01/2017) | 0.25 | 44.11 | 11.03 |
| A%AUX0010250 | % | Despeses auxiliars mà d'obra | 2.5 % | 23.74 | 0.59 |
|  |  | Total |  |  | 2361.6 |

## 17 JARDINERIA
Import: 4719.32

**FRB5P2A1** m Graó tauló fusta pi roig 18x12cm,llarg.<=2,5m,tractament sals Cu p/grau prot.prof.+perfilat manual terreny
7.5 m × 25.34 = 190.05
Graó d'escala fet amb tauló de fusta de pi roig de 18x12 cm i fins a 2,5 m de llargària, amb tractament de sals de coure en autoclau per un grau de protecció profunda, fixat amb barres d'acer corrugat, previ perfilat manual del terreny per adaptar-lo al graonat

| Codi | Ut | Descripció | Rendiment | Preu | Import |
|---|---|---|---|---|---|
| A012P000 | h | Oficial 1a jardiner | 0.325 | 26.52 | 8.62 |
| A013P000 | h | Ajudant jardiner | 0.325 | 23.67 | 7.69 |
| BRB5P2A0 | m | Tauló fusta pi roig 18x12cm,llarg.<=2,5m,tractament sals Cu p/grau prot.prof. (material) | 1.1 × 1 | 6.75 | 7.43 |
| CRE23000 | h | Motoserra (maquinària; 31/01/2017) | 0.325 | 3.53 | 1.15 |
| D0B27A00 | kg | Acer b/corrug.obra man.a obra B400S (material) | 0.25 | 0.83 | 0.21 |
| A%AUX0010150 | % | Despeses auxiliars mà d'obra | 1.5 % | 16.31 | 0.24 |
|  |  | Total |  |  | 25.34 |

| Amidament | Uts. | Llarg | Parcial |
|---|---|---|---|
|  | 3 | 2.5 | 7.50 |
| Total |  |  | 7.5 |

**F3J2281C** m3 Escullera pedra calc.,pes=800-1200kg,col.+pala carreg.,cara ext.concertada
32.4 m3 × 104.17 = 3375.11
Escullera amb blocs de pedra calcària de 800 a 1200 kg de pes, col·locats amb pala carregadora, amb la cara exterior concertada

| Codi | Ut | Descripció | Rendiment | Preu | Import |
|---|---|---|---|---|---|
| A0121000 | h | Oficial 1a | 0.375 | 22.58 | 8.47 |
| B0442800 | t | Bloc de pedra per a formació d'esculleres de pedra calcària de 800 a 1200 kg de pes (material; 25/10/2018) | 1.54 | 12.36 | 19.03 |
| C13113C0 | h | Pala carregadora s/caden. 18-25t (maquinària; 31/01/2017) | 0.553 | 138.4 | 76.54 |
| A%AUX0010150 | % | Despeses auxiliars mà d'obra | 1.5 % | 8.47 | 0.13 |
|  |  | Total |  |  | 104.17 |

| Amidament | Llarg | Ample | Alt | Parcial |
|---|---|---|---|---|
|  | 36 | 0.75 | 1.2 | 32.40 |
| Total |  |  |  | 32.4 |

**FHR113V7** u Fanal columna alumini,h=3m,3 llumeneres p/làmp.descàrrega 70W,col.fix.mecàniques
1 u × 1154.16 = 1154.16
Fanal amb columna d'alumini, de 3 m d'alçària, amb 3 llumeneres, per a làmpades de descàrrega de potència 70 W, col·locat amb fixacions mecàniques

| Codi | Ut | Descripció | Rendiment | Preu | Import |
|---|---|---|---|---|---|
| A012H000 | h | Oficial 1a electricista | 0.25 | 23.33 | 5.83 |
| A013H000 | h | Ajudant electricista | 0.25 | 20.13 | 5.03 |
| A0140000 | h | Manobre | 0.25 | 18.82 | 4.71 |
| B064500C | m3 | Formigó HM-20/P/40/I,>=200kg/m3 ciment | 0.377 | 58.04 | 21.88 |
| BHR113D7 | u | Fanal amb columna d'alumini, de 3 m d'alçària, amb 3 llumeneres, per a làmpades de descàrrega de potència 70 W (material; 25/10/2018) | 1 | 1027.08 | 1027.08 |
| BHU31171 | u | Làmpada de vapor de sodi de pressió alta de forma ovoide, amb casquet E27, de potència 70 W (material; 25/10/2018) | 3 | 12.72 | 38.16 |
| BHWM1000 | u | P.p.accessoris p/columnes | 1 | 40.05 | 40.05 |
| C1504R00 | h | Camió cistella h=10m | 0.25 | 44.11 | 11.03 |
| A%AUX0010250 | % | Despeses auxiliars mà d'obra | 2.5 % | 15.57 | 0.39 |
|  |  | Total |  |  | 1154.16 |

## E28 SEGURETAT I SALUT (08/01/2012)
Import: 4543.74

### E28B INSTAL · LACIONS DE BENESTAR (08/01/2012)
Import: 240

**HQU1H532_04** m2 Adaptació de local per a vestuari i lavabo provisionals (08/01/2012)
1 m2 × 240 = 240.00

### E28P PROTECCIONS COL · LECTIVES (08/01/2012)
Import: 2134.4

**H152V017** m Barana de protecció de rases o vores de talús (08/01/2012)
184 m × 7.1 = 1306.40

**EG111111** ud Quadre d'obra trifàsic 63 A (08/01/2012)
1 ud × 436 = 436.00

**HM31161J** ud Extintor portàtil (08/01/2012)
1 ud × 41 = 41.00

**H15151A1** m Xarxa de malla tipus stopper (08/01/2012)
65 m × 5.4 = 351.00

### E28R EQUIPS DE PROTECCIÓ INDIVIDUAL (08/01/2012)
Import: 808.74

**H1411111** ud EPI: Casc protector contra risc mecànic (08/01/2012)
9 ud × 10 = 90.00

**H142AC60** ud EPI: Pantalla de seguretat per soldador (08/01/2012)
2 ud × 1.14 = 2.28

**H1421110** ud EPI: Ulleres de protecció contra risc mecànic (08/01/2012)
1 ud × 2.5 = 2.50

**H1433115** ud EPI: Cascos protectors auditius (08/01/2012)
7 ud × 3.9 = 27.30

**H1441201** ud EPI: Mascareta autofiltrant contra gasos i vapors (08/01/2012)
2 ud × 0.94 = 1.88

**H147N000** ud EPI: Faixa de reforç lumbar (08/01/2012)
1 ud × 5.3 = 5.30

**H15A2020** ud EPI: Cinturó portaeines (08/01/2012)
1 ud × 5.2 = 5.20

**H1481131** ud EPI: Granota de treball (08/01/2012)
12 ud × 22 = 264.00

**H1486241** ud EPI: Roba de protecció contra el fred (08/01/2012)
1 ud × 11 = 11.00

**H1485800** ud EPI: Armilla reflectant (08/01/2012)
12 ud × 4.1 = 49.20

**H1451110** ud EPI: Guants contra riscos mecànics (08/01/2012)
19 ud × 3 = 57.00

**H1459630** ud EPI: Guants per soldador (08/01/2012)
2 ud × 1.24 = 2.48

**H145K397** ud EPI: Guants contra riscos elèctrics (08/01/2012)
2 ud × 14 = 28.00

**H1461110** ud EPI: Calçat impermeable (08/01/2012)
3 ud × 22 = 66.00

**H1465277** ud EPI: Calçat de seguretat (08/01/2012)
8 ud × 24 = 192.00

**H146P470** ud EPI: Polaines per a soldadura (08/01/2012)
2 ud × 2.3 = 4.60

### E28E SENYALITZACIÓ (08/01/2012)
Import: 10.6

**HBBAF007** ud Placa de senyalització de risc (08/01/2012)
2 ud × 5.3 = 10.60

### E28W MÀ D'OBRA DE SEGURETAT (08/01/2012)
Import: 1350

**HQUZM000** ud Cost mensual de neteja de casetes d'obra (08/01/2012)
5 ud × 125 = 625.00

**HQUAP000** ud Cost mensual formació en seguretat i higiene (08/01/2012)
5 ud × 74 = 370.00

**HQUAM000** ud Reconeixement mèdic obligatori (08/01/2012)
5 ud × 71 = 355.00

## Preus auxiliars

**DUULMD02** m³ Excavació i compactat (amb mitjans mecànics) (material; 01/02/2017)
Preu: 15.75

| Codi | Ut | Descripció | Rendiment | Preu | Import |
|---|---|---|---|---|---|
| CUULMD021 | h | Excavació mecànica (maquinària; 15/11/2017) | 0.18 | 51.681 | 9.30 |
| CUULMD022 | h | Compactat mecànic (maquinària; 15/11/2017) | 0.25 | 3.654 | 0.91 |
| A0150000 | h | Manobre especialista | 0.278 | 19.92 | 5.54 |
|  |  | Total |  |  | 15.75 |

**D0701821** m3 Morter ciment pòrtland+fill.calc. CEM II/B-L,sorra ,380kg/m3 ciment,1:4,10N/mm2,elab.a obra, (material)
Preu: 87.44
Morter de ciment pòrtland amb filler calcari CEM II/B-L i sorra, amb 380 kg/m3 de ciment, amb una proporció en volum 1:4 i 10 N/mm2 de resistència a compressió, elaborat a l'obra

| Codi | Ut | Descripció | Rendiment | Preu | Import |
|---|---|---|---|---|---|
| A0150000 | h | Manobre especialista | 1 | 19.92 | 19.92 |
| B0111000 | m3 | Aigua | 0.2 | 1.67 | 0.33 |
| B0310020 | t | Sorra p/morters (material) | 1.52 | 17.37 | 26.40 |
| B0512401 | t | Ciment pòrtland+fill.calc. CEM II/B-L 32,5R,sacs (material) | 0.38 | 103.3 | 39.25 |
| C1705600 | h | Formigonera 165l (maquinària; 31/01/2017) | 0.7 | 1.92 | 1.34 |
| A%AUX0010100 | % | Despeses auxiliars mà d'obra | 1 % | 19.92 | 0.20 |
|  |  | Total |  |  | 87.44 |

**D070A4D1** m3 Morter mixt ciment pòrtland+fill.calc. CEM II/B-L,calç,sorra ,200kg/m3 ciment,1:2:10,2,5N/mm2,elab.a obra, (material)
Preu: 158.09
Morter mixt de ciment pòrtland amb filler calcari CEM II/B-L, calç i sorra, amb 200 kg/m3 de ciment, amb una proporció en volum 1:2:10 i 2,5 N/mm2 de resistència a compressió, elaborat a l'obra

| Codi | Ut | Descripció | Rendiment | Preu | Import |
|---|---|---|---|---|---|
| A0150000 | h | Manobre especialista | 1.05 | 19.92 | 20.92 |
| B0111000 | m3 | Aigua | 0.2 | 1.67 | 0.33 |
| B0310020 | t | Sorra p/morters | 1.53 | 17.37 | 26.58 |
| B0512401 | t | Ciment pòrtland+fill.calc. CEM II/B-L 32,5R,sacs | 0.2 | 103.3 | 20.66 |
| B0532310 | kg | Calç aèria hidratada CL 90-S,sacs (material) | 400 | 0.22 | 88.00 |
| C1705600 | h | Formigonera 165l | 0.725 | 1.92 | 1.39 |
| A%AUX0010100 | % | Despeses auxiliars mà d'obra | 1 % | 20.92 | 0.21 |
|  |  | Total |  |  | 158.09 |

**D0B27A00** kg Acer b/corrug.obra man.a obra B400S (material)
Preu: 0.83
Acer en barres corrugades elaborat a l'obra i manipulat a l'obra B400S, de límit elàstic >= 400 N/mm2

| Codi | Ut | Descripció | Rendiment | Preu | Import |
|---|---|---|---|---|---|
| A0124000 | h | Oficial 1a ferrallista (mà d'obra; 01/02/2017) | 0.005 | 22.58 | 0.11 |
| A0134000 | h | Ajudant ferrallista (mà d'obra; 01/02/2017) | 0.005 | 20.15 | 0.10 |
| B0A14200 | kg | Filferro recuit,D=1,3mm (material) | 1.02 × 0.01 | 1.17 | 0.01 |
| B0B27000 | kg | Acer b/corrugada B400S (material) | 1.05 × 1 | 0.58 | 0.61 |
| A%AUX0010100 | % | Despeses auxiliars mà d'obra | 1 % | 0.21 | 0.00 |
|  |  | Total |  |  | 0.83 |

## Recursos

**C1313330** h Retroexcavadora s/pneumàtics 8-10t
Retroexcavadora sobre pneumàtics de 8 a 10 t

**C1102341** h Pala excavadora giratoria s/pneumàtics 15-20t,+martell trenc
Pala excavadora giratoria sobre pneumàtics de 15 a 20 t, amb martell trencador

**C1311440** h Pala carregadora s/pneumàtics 15-20t
Pala carregadora sobre pneumàtics de 15 a 20 t

**C13350C0** h Corró vibratori autopropulsat,12-14t
Corró vibratori autopropulsat, de 12 a 14 t

**C1101200** h Compressor+dos martells pneumàtics
Compressor amb dos martells pneumàtics

**C200S000** h Equip tall oxiacetilènic
Equip i elements auxiliars per a tall oxiacetilènic

**C1102331** h Pala excavadora giratoria s/pneumàtics 9-14t,+martell trenc
Pala excavadora giratoria sobre pneumàtics de 9 a 14 t, amb martell trencador

**BR3P2250** m3 Terra vegetal categoria mitja,conduct.elèctr.<1,2dS/m,sacs 0,8m3
Terra vegetal de jardineria de categoria mitja, amb una conductivitat elèctrica menor d'1,2 dS/m, segons NTJ 07A, subministrada en sacs de 0,8 m3

**C1501700** h Camió transp.7 t
Camió per a transport de 7 t

**B2RA7LP0** m3 Deposició controlada dipòsit autoritzat,residus terra inerts,1,6t/m3,LER 170504
Deposició controlada a dipòsit autoritzat de residus de terra inerts amb una densitat 1,6 t/m3, procedents d'excavació, amb codi 170504 segons la Llista Europea de Residus (ORDEN MAM/304/2002)

**B2RA73G0** t Deposició controlada dipòsit autoritzat,cànon no inclòs,residus barrej. inerts,1,0t/m3,LER 170107
Deposició controlada a dipòsit autoritzat, amb cànon sobre la deposició controlada dels residus de la construcció no inclòs, de residus barrejats inerts amb una densitat 1,0 t/m3, procedents de construcció o demolició, amb codi 170107 segons la Llista Europea de Residus (ORDEN MAM/304/2002)

**B065960A** m3 Formigó HA-25/F/20/IIa,>=275kg/m3 ciment
Formigó HA-25/F/20/IIa de consistència fluïda, grandària màxima del granulat 20 mm, amb >= 275 kg/m3 de ciment, apte per a classe d'exposició IIa

**BFA1E480** m Tub PVC,DN=110mm,PN=10bar,p/unió elàst.,UNE-EN 1452-2
Tub de PVC de 110 mm de diàmetre nominal, de 10 bar de pressió nominal, per a unió elàstica amb anella elastomèrica d'estanq0

**BFWA1E80** u Accessori p/tub PVC-U pres.DN=110mm,p/unió anella elastom
Accessori per a tub de PVC-U a pressió, de 110 mm de diàmetre nominal exterior, per a unió elàstica amb anella elastomèrica

**BFYA1E80** u Pp.p/tub PVC-U pres.,D=110mm,unió elàst
Part proporcional d'elements de muntatge per a tub de PVC-U a pressió, de 110 mm de diàmetre nominal exterior, unió elàstica amb anella elastomèrica d'estanquitat

**BD514DK1i** u Pericó 30x30x50 inclosa tapa de registre d'acer inoxidable i formigó porós
Pericó de pas i tapa registrable, de 30x30x50 cm de mides interiors, amb paret de 15 cm de gruix de maó calat de 290x140x100 mm, arrebossada i lliscada per dins amb morter 1:2:10, sobre solera de formigó en massa de 10 cm i amb tapa de formigó porós amb marc d'acer inoxidable

**B89ZPE00** kg Pintura plàstica,p/ext
Pintura plàstica per a exteriors

**C1502E00** h Camió cisterna 8m3
Camió cisterna de 8 m3

**B0331400** t Grava pedra calc.30-50mm
Grava de pedrera de pedra calcària, de 30 a 50 mm

**C133A030** h Compactador duplex manual,700 kg
Compactador duplex manual de 700 kg

**B08AD00F** l Producte p/tract.desactivant superf.formigó
Producte per a tractament desactivant de superfícies de formigó

**B9G8C0AS** m3 Form.+addit.,p/pav.continu+fibr.sint
Formigó amb additiu per a paviment continu , amb fibres sintètiques

**B7B111A0** m2 Geotèxtil feltre PP no teix.lligat mecàn.,100-110g/m2
Geotèxtil format per feltre de polipropilè no teixit, lligat mecànicament de 100 a 110 g/m2

**B05A2203** kg Beurada p/ceràmica CG2 (UNE-EN 13888),color
Material per a rejuntat de rajoles ceràmiques CG2 segons norma UNE-EN 13888, de color

**B0711020** kg Adhesiu cimentós C2 (UNE-EN 12004)
Adhesiu cimentós tipus C2 segons norma UNE-EN 12004

**B0FHA172** m2 Rajola gres porcell.premsat s/esmaltar antillis.,rectang/quadr. 16-25 peces/m2,preu alt
Rajola de gres porcellànic premsat sense esmaltar antilliscant de forma rectangular o quadrada, de 16 a 25 peces/m2, preu alt, grup BIa (UNE-EN 14411)

**C170H000** h Màquina tallajunts disc diamant p/paviment
Màquina tallajunts amb disc de diamant per a paviment

**B7J50090** dm3 Massilla segell.,poliuretà monocomp
Massilla per a segellats, d'aplicació amb pistola, de base poliuretà monocomponent

**B7JZ1090** dm3 Imprim.prèv.segellats massilla poliuretà monocomp
Imprimació prèvia per a segellats de massilla de poliuretà monocomponent

**B05A2103** kg Beurada p/ceràmica CG1 (UNE-EN 13888),color
Material per a rejuntat de rajoles ceràmiques CG1 segons norma UNE-EN 13888, de color

**B06RF2A3i** m3 Form.porós consist.fluïda,GMG=12mm,poros.=20%,Rd=>45,(cl.3)
Formigó porós de consistència fluïda, grandària màxima del granulat de 12 mm, amb una porositat de 20 % i una resistència al lliscament > 45(classe 3)

**TANCA2m** m Tanca CLASSIC de RIVISA. Tipus T3
Subministrament, muntatge i col·locació de tanca metàl·lica model CLASSIC de RIVISA o equivalent, de 2m d'alçada, formada per perfils horitzontals de 40x40x1.5mm o verticals de 30x30x1.5mm galvanitzats i malla electrosoldada de 300x50mm de Ø6mm els rodons horitzontals i Ø5mm els verticals galvanitzat en Zn 40-80 g/m². Postes de Ø60x2mm cada 2,835m i abraçaderes metàl.liques de xapa SZ d'1.5mm de gruix i tornilleria indesmuntable de seguretat. Tor amb acabat galvanitzat en calent tipus SZ-275 i plastificat Protecline blanc. Tipus T3.

**TANCA1m** m Tanca CLASSIC de RIVISA. Tipus T4
Subministrament, muntatge i col·locació de tanca metàl·lica model CLASSIC de RIVISA o equivalent, de 1m d'alçada, formada per perfils horitzontals de 40x40x1.5mm o verticals de 30x30x1.5mm galvanitzats i malla electrosoldada de 300x50mm de Ø6mm els rodons horitzontals i Ø5mm els verticals galvanitzat en Zn 40-80 g/m². Postes de Ø60x2mm cada 2,835m i abraçaderes metàl.liques de xapa SZ d'1.5mm de gruix i tornilleria indesmuntable de seguretat. Tor amb acabat galvanitzat en calent tipus SZ-275 i plastificat Protecline blanc. Tipus T3.

**B0710180** t Mort.ram paleta M7,5,sacs,(G) UNE-EN 998-2
Morter per a ram de paleta, classe M 7,5 (7,5 N/mm2), en sacs, de designació (G) segons norma UNE-EN 998-2

**BB121AA0** m Barana acer,passamà,trav.inf.,munt./100cm,brènd./12cm,h=100cm
Barana d'acer, amb passamà, travesser inferior, muntants cada 100 cm i brèndoles cada 12 cm, de 100 cm de d'alçària

**B7711H00** m2 Vel poliet.,g=150µm,144g/m2
Vel de polietilè de gruix 150 µm i de pes 144 g/m2

**B0FA12A0** u Totxana 290x140x100mm,categoria I,LD,UNE-EN 771-1
Totxana de 290x140x100 mm, categoria I, LD, segons la norma UNE-EN 771-1

**C1704200** h Mesc.cont. sacs
Mesclador continu per a morter preparat en sacs

**BGW12000** u P.p.accessoris caixa doble aïllament
Part proporcional d'accessoris de caixa de doble aïllament

**BGI13814** u Caixa 2aïll.polièst.,750x550x170mm porta trans 96 elem
Caixa de doble aïllament de polièster reforçat, de 750x550x170 mm, muntada superficialment, per a 96 elements en 4 fileres, corrent assignat 160A, material aïllant autoextingible a 750ºC/5s segons norma CEI 60529, amb porta transparent, tipus PRAGMA F de MERLIN GERIN ref. 138143, o equivalent. Inclou p.p. de cable lliure d'halògens i amb emissió de fums i opacitat reduïda per a la connexió i muntatge dels elements de protecció necessaris.

**BG415DJD** u Interruptor auto.magnet.,I=25A,PIA corbaC,(4P),tall=6000A/10kA,4mòd.DIN p/munt.perf.DIN
Interruptor automàtic magnetotèrmic de 25 A d'intensitat nominal, tipus PIA corba C, tetrapolar (4P), de 6000 A de poder de tall segons UNE-EN 60898 i de 10 kA de poder de tall segons UNE-EN 60947-2, de 4 mòduls DIN de 18 mm d'amplària, per a muntar en perfil DIN

**BGW41000** u P.p.accessoris p/interr.magnetot
Part proporcional d'accessoris per a interruptors magnetotèrmics

**BG42129H** u Interruptor dif.cl.AC,gam.residen.,I=40A,(2P),0,03A,fix.inst.,2mòd.DIN,p/munt.perf.DIN
Interruptor diferencial de la classe AC, gamma residencial, de 40 A d'intensitat nominal, bipolar (2P), de 0,03 A de sensibilitat, de desconnexió fix instantani, amb botó de test incorporat i indicador mecànic de defecte, construït segons les especificacions de la norma UNE-EN 61008-1, de 2 mòduls DIN de 18 mm d'amplària, per a muntar en perfil DIN

**BGW42000** u P.p.accessoris p/interr.difer
Part proporcional d'accessoris per a interruptors diferencials

**BG4242JH** u Interruptor dif.cl.AC,gam.terc.,I=40A,(4P),0,03A,fix.inst.,4mòd.DIN,p/munt.perf.DIN
Interruptor diferencial de la classe AC, gamma terciari, de 40 A d'intensitat nominal, tetrapolar (4P), de 0,03 A de sensibilitat, de desconnexió fix instantani, amb botó de test incorporat i indicador mecànic de defecte, construït segons les especificacions de la norma UNE-EN 61008-1, de 4 mòduls DIN de 18 mm d'amplària, per a muntar en perfil DIN

**BG415A99** u Interruptor auto.magnet.,I=10A,PIA corbaC,(2P),tall=6000A,,2mòd.DIN p/munt.perf.DIN
Interruptor automàtic magnetotèrmic de 10 A d'intensitat nominal, tipus PIA corba C, bipolar (2P), de 6000 A de poder de tall segons UNE-EN 60898, de 2 mòduls DIN de 18 mm d'amplària, per a muntar en perfil DIN

**BG415A9B** u Interruptor auto.magnet.,I=16A,PIA corbaC,(2P),tall=6000A,,2mòd.DIN p/munt.perf.DIN
Interruptor automàtic magnetotèrmic de 16 A d'intensitat nominal, tipus PIA corba C, bipolar (2P), de 6000 A de poder de tall segons UNE-EN 60898, de 2 mòduls DIN de 18 mm d'amplària, per a muntar en perfil DIN

**BG4R4F50** u Contactor, 230V,40A,2NA,circuit potència 230V
Contactor de 230 V de tensió de control, 40 A d'intensitat nominal, bipolar (2P), 2NA, format per 3 mòduls DIN de 18 mm d'amplària cada un, per a un circuit de potència de 230 V, categoria d'ús AC 1 segons UNE-EN 60947-4-1

**BG4R8F70** u Contactor,amb comandament manual, 230V,40A,2NA,circuit potència 400V
Contactor amb comandament manual de 3 posicions, de 230 V de tensió de control, 40 A d'intensitat nominal, bipolar (2P), 2NA, format per 3 mòduls DIN de 18 mm d'amplària cada un, per a un circuit de potència de 400 V, categoria d'ús AC 1 segons UNE-EN 60947-4-1

**BG325120** m Cable ES07Z1-K (AS), 1x1,5mm2
Cable amb conductor de coure 450/750 V de tensió assignada, amb designació ES07Z1-K (AS), unipolar, de secció 1 x 1,5 mm2, amb aïllament poliolefines, amb baixa emissió fums

**BG325130** m Cable ES07Z1-K (AS), 1x2,5mm2
Cable amb conductor de coure 450/750 V de tensió assignada, amb designació ES07Z1-K (AS), unipolar, de secció 1 x 2,5 mm2, amb aïllament poliolefines, amb baixa emissió fums

**BG21H510** m Tub rígid plàstic s/halògens,DN=16mm,impacte=2J,resist.compress.=1250N
Tub rígid de plàstic sense halògens, de 16 mm de diàmetre nominal, aïllant i no propagador de la flama, amb una resistència a l'impacte de 2 J, resistència a compressió de 1250 N i una rigidesa dielèctrica de 2000 V

**BGW21000** u P.p.accessoris p/tubs rígids PVC
Part proporcional d'accessoris per a tubs rígids de PVC

**BG21H710** m Tub rígid plàstic s/halògens,DN=20mm,impacte=2J,resist.compress.=1250N
Tub rígid de plàstic sense halògens, de 20 mm de diàmetre nominal, aïllant i no propagador de la flama, amb una resistència a l'impacte de 2 J, resistència a compressió de 1250 N i una rigidesa dielèctrica de 2000 V

**BG161322** u Caixa deriv.plàstic,100x140mm,prot.IP-54,p/munt.superf
Caixa de derivaci_'f3 rectangular de pl_'e0stic, de 100x140 mm, amb grau de protecci_'f3

**BGW16000** u P.p.accessoris caixa derivació rectang
Part proporcional d'accessoris de caixa de derivació rectangular

**BG164D22** u Caixa deriv.plastifi.,300x350mm,prot.IP-54,p/munt.superf
Caixa de derivació rectangular plastificada, de 300x350 mm, amb grau de protecció IP-54 i per a muntar superficialment

**BG2DB8F0** m Safata xapa llisa acer galv.calent,60mmx200mm
Safata metàl·lica de xapa llisa d'acer galvanitzat en calent, d'alçària 60 mm i amplària 200 mm

**BG2Z005A** m Separador saf.met.acer galv.calent,h=50mm
Perfil separador per a safata metàl·lica, d'acer galvanitzat en calent, de 50 mm d'alçària

**BGW2DB8F** u P.p.accessoris p/safat.met.acer galv.calent,,60x200mm
Part proporcional d'accessoris i elements d'acabat per a safates metàl·liques d'acer galvanitzat en calent, de 60 mm d'alçària i 200 mm d'amplària

**BGY2ABF1** u P.p.elem.suport p/safat.met.acer galv.calent ample=200mm,s/sup.horitz
Part proporcional d'elements de suport per a safates metàl·liques d'acer galvanitzat en calent de 200 mm d'amplària, per a instal·lació sobre suports horitzontals

**BG2DB8D0** m Safata xapa llisa acer galv.calent,60mmx100mm
Safata metàl·lica de xapa llisa d'acer galvanitzat en calent, d'alçària 60 mm i amplària 100 mm

**BGW2DB8D** u P.p.accessoris p/safat.met.acer galv.calent,,60x100mm
Part proporcional d'accessoris i elements d'acabat per a safates metàl·liques d'acer galvanitzat en calent, de 60 mm d'alçària i 100 mm d'amplària

**BGY2ABD1** u P.p.elem.suport p/safat.met.acer galv.calent ample=100mm,s/sup.horitz
Part proporcional d'elements de suport per a safates metàl·liques d'acer galvanitzat en calent de 100 mm d'amplària, per a instal·lació sobre suports horitzontals

**BG325190** m Cable ES07Z1-K (AS), 1x35mm2
Cable amb conductor de coure 450/750 V de tensió assignada, amb designació ES07Z1-K (AS), unipolar, de secció 1 x 35 mm2, amb aïllament poliolefines, amb baixa emissió fums

**BG380900** m Conductor Cu nu,1x35mm2
Conductor de coure nu, unipolar de secció 1x35 mm2

**BGW38000** u P.p.accessoris p/conduc.Cu.nus
Part proporcional d'accessoris per a conductors de coure nus

**BGD12220** u Piqueta connex.terra acer,long.=1500mm,D=14,6mm,300µm
Piqueta de connexió a terra d'acer i recobriment de coure, de 1500 mm de llargària, de 14,6 mm de diàmetre, de 300 µm

**BGYD1000** u P.p.elem.especials p/piqu.connex.terr
Part proporcional d'elements especials per a piquetes de connexió a terra

**BGDZ1102** u Punt connex.terra,pont secc.platina coure,munt.caix.p/munt.superf
Punt de connexió a terra amb pont seccionador de platina de coure, muntat en caixa estanca i per muntar superficialment

**BG312140** m Cable 0,6/1 kV RZ1-K (AS), 1x4mm2
Cable amb conductor de coure de 0,6/1 kV de tensió assignada, amb designació RZ1-K (AS), unipolar, de secció 1 x 4 mm2, amb coberta del cable de poliolefines amb baixa emissió fums

**BG312150** m Cable 0,6/1 kV RZ1-K (AS), 1x6mm2
Cable amb conductor de coure de 0,6/1 kV de tensió assignada, amb designació RZ1-K (AS), unipolar, de secció 1 x 6 mm2, amb coberta del cable de poliolefines amb baixa emissió fums

**BHN635A4** u Llum LED exteriors distrib.simètrica,difusor vidre,cos alumini fos,mòdul 49 LED,equip elèctr.no regulable,pot=60W,flux
Llum LED per a exteriors de distribució simètrica, amb difusor de vidre i cos alumini fos, equipat amb un mòdul de 49 LED i un dispositiu d'alimentació i control no regulable de 60 W de potència total,flux lluminós de 5040 lumen, temperatura de color 4000 K, vida útil >=83000 h, aïllament elèctric de classe I, grau de protecció IP-66, IK08, amb accessori per fixar lateralment al suport

**BHM24700** u Braç mural recta tub ac.galv.,llarg.=1m
Braç mural, de forma recta de tub d'acer galvanitzat de llargària 1 m

**BHWM2000** u P.p.accessoris p/braç mural
Part proporcional d'accessoris per a braços murals

**BGI22TH60** m Tub corbable corrugat PE,doble capa,DN=60mm,20J,450N,p/canal.soterrada
Tub corbable corrugat de polietilè, de doble capa, llisa la interior i corrugada l'exterior, de 60 mm de diàmetre nominal, aïllant i no propagador de la flama , resistència a l'impacte de 20 J, resistència a compressió de 450 N, per a canalitzacions soterrades

**B064500C** m3 Formigó HM-20/P/40/I,>=200kg/m3 ciment
Formigó HM-20/P/40/I de consistència plàstica, grandària màxima del granulat 40 mm, amb >= 200 kg/m3 de ciment, apte per a classe d'exposició I

**BHWM1000** u P.p.accessoris p/columnes
Part proporcional d'accessoris per a columnes

**C1504R00** h Camió cistella h=10m
Camió cistella de 10 m d'alçària com a màxim

**BRB5P2A0** m Tauló fusta pi roig 18x12cm,llarg.<=2,5m,tractament sals Cu p/grau prot.prof
Tauló de fusta de pi roig de 18x12 cm i fins a 2,5 m de llargària, amb tractament de sals de coure en autoclau per un grau de protecció profunda

**C13113C0** h Pala carregadora s/caden. 18-25t
Pala carregadora sobre cadenes de 18 a 25 t

**B0310020** t Sorra p/morters
Sorra de pedrera per a morters

**B0512401** t Ciment pòrtland+fill.calc. CEM II/B-L 32,5R,sacs
Ciment pòrtland amb filler calcari CEM II/B-L 32,5 R segons UNE-EN 197-1, en sacs

**B0532310** kg Calç aèria hidratada CL 90-S,sacs
Calç aèria hidratada CL 90-S, en sacs

**B0A14200** kg Filferro recuit,D=1,3mm
Filferro recuit de diàmetre 1,3 mm

**B0B27000** kg Acer b/corrugada B400S
Acer en barres corrugades B400S de límit elàstic >= 400 N/mm2

**C1705600** h Formigonera 165l
Formigonera de 165 l

## Entitats
- A Coruña, C
- Alaba, C
- Alacant, C
- Albacete, C
- Almeria, C
- Astúries, C
- Avila, C
- Badajoz, C
- Balears, C
- Barcelona, C
- Biscaia, C
- Burgos, C
- CCAA Andalusia, C
- CCAA Aragó, C
- CCAA Astúries, C
- CCAA Cantàbria, C
- CCAA Canàries, C
- CCAA Castella i Ll, C
- CCAA Castella-La M, C
- CCAA Catalunya, C
- CCAA Extremadura, C
- CCAA Galícia, C
- CCAA Illes Balears, C
- CCAA La Rioja, C
- CCAA Madrid, C
- CCAA Múrcia, C
- CCAA País Basc, C
- CCAA Valenciana, C
- CF Navarra, C
- Cadis, C
- Cantàbria, C
- Castelló de la Pla, C
- Ciudad Real, C
- Conca, C
- Càceres, C
- Còrdova, C
- Espanya, C
- Girona, C
- Granada, C
- Guadalajara, C
- Guipúscoa, C
- Huelva, C
- Jaén, C
- La Rioja, C
- Las Palmas, C
- Lleida, C
- Lleó, C
- Lugo, C
- Madrid, C
- Màlaga, C
- Múrcia, C
- Navarra, C
- Osca, C
- Ourense, C
- Palència, C
- Pontevedra, C
- Salamanca, C
- Santa Cruz de Tene, C
- Saragossa, C
- Segòvia, C
- Sevilla, C
- Sòria, C
- Tarragona, C
- Terol, C
- Toledo, C
- Valladolid, C
- València, C
- Zamora, C
